# EHK, NB Werkhalle
Angebotsaufforderung (GAEB DA XML 3.1, DA83)
Projekt: 9468115089
Währung: EUR
Nebenangebote zugelassen: ja
Auftraggeber: LBB Sachsen-Anhalt Baubüro, Stendal; Vergabenummer: NBB-2026-0067
Erstellt mit: GXML Toolbox V3.3 R20210630, iTWO_64 V11.0.738, 10.02.2026

## 1. Allgemeine Angaben zur Baustelle
1. Allgemeine Angaben zur Baustelle

a) Angaben nach ATV/DIN 18299 Abschnitt 0.1
0.1  Angaben zur Baustelle

0.1.1 Lage der Baustelle
Das Baugrundstück befindet sich am Ortsrand von Havelberg in der Elb-Havel-Kaserne in 36539 Havelberg Wilsnacker Straße 50. Die Elb-Havel-Kaserne ist eine bestehende Kaserne, die voll erschlossen ist.
Die Baustellenzufahrt befindet sich an der Behelfswache der Nordzufahrt.

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
0.1.2 Immissionen, klimatische oder betriebliche Bedingungen
Besonderen Belastungen aus Immissionen sowie aus klimatischen oder betrieblichen Bedingungen
liegen nicht vor.

0.1.3 Bauwerke (Gebäude und bauliche Anlagen)

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
In der Elb-Havel-Kaserne in Havelberg ist der Neubau einer Werkhalle zur Instandsetzung von gepanzerten Fahrzeugen geplant.

Bei der vorliegenden Baumaßnahme handelt es sich um eine Werkhalle, bestehend aus der eigentlichen Halle und einem angrenzenden zweigeschossigen, nichtunterkellerten Anbau. Beide Gebäudeteile werden als Stahlbetonkostruktionen ausgebildet.

Die Halle mit einer Grundrißfläche von L x B = 106m x 15,9m und einer Höhe am First von H = 9,40m wird durch eine Gebäudefuge oberhalb der Gründung vom Anbau mit einer Grundrißfläche von L x B = 106m x 16,6m und einer Höhe von H = 7,30m getrennt. Die Trennwand zwischen beiden Gebäudeteilen wird als Brandwand ausgebildet.

Die Werkhalle besteht aus eingespannten Stahlbetonstützen und Dachbindern aus Stahlbeton. Die Stützen stehen im Raster von 7,00m. Auf den Dachbindern liegen Stahlpfetten und Trapezbleche. In der Werkhalle befinden sich zwei Brückenkrane mit einer Tragkraft von je 25t (250kN).

Die Hallenstützen werden in Hülsenfundamenten gegründet; die Wände stehen auf Streifenfundamenten, welche auch als Frostschürzen dienen.
Der Hallenfußboden besteht aus einer 25cm dicken geglätteten Stahlbetonplatte mit einer Oberflächenverbesserung (Hartstoffeinstreuung).

Der seitliche Anbau wird in Stahlbeton errichtet, mit einem massiven Flachdach versehen und über zwei Treppenhäuser erschlossen. Im Erdgeschoß befinden sich Lager-, Werkstatt- und Anschlussräume und im Obergeschoß werden Dienst- und Sanitärräume sowie die Lüftungszentrale angeordnet.
Die Gebäudebreite beträgt für beide je 28,00m langen Randbereiche 8,50m und für den 49,50m langen Mittelteil 16,50m. In der Querrichtung des Gebäudes werden zwei Gebäudefugen angeordnet. Auf diese Weise entstehen baulich drei Gebäudeabschnitte.

Für die Stahlbetondecken über dem Erd- und Obergeschoß wird wegen der großen Spannweiten von 7,90m bzw. 8,25m eine Dicke von 30,0cm gewählt, diese werden in die Stahlbetonaußenwände eingespannt. Für die zu erwartenden Deckendurchbiegungen sind die Trockenbauwände im Obergeschoß mit einem gleitenden Deckenanschluss auszubilden; im Erdgeschoß enden die nichttragenden Mauerwerkswände entsprechend 3,0cm unter der UK Decke. Zur besseren Ausbildung des Dachgefälles wird die Decke über dem Obergeschoß im traufseitigen Feld nach dem Unterzug um 25cm abgesenkt.

Die Außenwände und die Brandwand in der Achse D werden mit einer Dicke von 25,0cm ausgeführt. Im breiteren Mittelteil des Gebäudes wird in der Achse E ein Stütze-Riegelsystem zur Aufnahme der Deckenlasten angeordnet. Die Stützen werden auf Einzelfundamnnten gegründet; die Außenwände stehen auf Streifenfundamenten. Über eine Anschlussbewehrung werden die Streifenfundamente mit der 20cm dicken Bodenplatte verbunden. Die Bodenplatte nimmt die Lasten aus den nichtttragenden Trennwänden im Erdgeschoß und den Treppenhauswänden auf.

0.1.4 und 0.1.5 Verkehr auf der Baustelle, frei zu haltende Flächen, Zutrittsberechtigung
An Hand des beigelegten Übersichtsplanes sind die Verkehrsverhältnisse ersichtlich.
Den Vergabeunterlagen liegen die Handlungsanweisungen über den Antrag der Zutrittsberechtigung zur Elb-Havel-Kaserne Havelberg bei. Anträge für die Zutrittsberechtigung werden im Rahmen der Zuschlagserteilung verteilt.
Auf dem Gelände gilt grundsätzlich die StVO. Das Parken auf dem Betriebs- und Baugelände mit privaten PKW ist untersagt.
Lagerräume, Aufenthalts- und Sozialräume für den AN stellt der AG nicht zur Verfügung.
Lager- und Containerstellflächen werden in begrenztem Maß zur Verfügung gestellt. Änderungen der festgelegten Lagerflächen sind nur in Abstimmung mit der Bauleitung gestattet.

0.1.6 Transporteinrichtungen, Transportwege
Zufahrtswege für Feuerwehr, Krankenwagen und Versorgungsfahrzeuge sind frei zu halten.

0.1.7 Überlassung von Anschlüssen für Energie, Wasser und Abwasser
Die Medien Baustrom und Bauwasser werden durch den Auftraggeber gegen eine Umlage zur Verfügung gestellt. Siehe auch Weiteren Besonderen Vertragsbedingungen (WBVB).
Die dem AN zur Verfügung gestellten Anlagen sind nach Abschluss aller Arbeiten in den ursprünglichen Zustand zu versetzen.
Die Anschlussorte der erforderlichen Medien sind aus dem BE- Plan ersichtlich.
Siehe auch Pkt. 0.2.6 Besondere Anforderungen an Baustelleneinrichtung und Entsorgung.

0.1.9 und 0.1.10 Bodenverhältnisse, Baugrund; Grundwasser, Gewässer, Wasseranalysen
Der Geotechnische Bericht zu den Baugrundverhältnissen liegt den Ausschreibungsunterlagen bei.

0.1.11, 0.1.12 und 0.1.13 Besondere umweltrechtliche Vorschriften; besondere Vorgaben für die
Entsorgung von Abfall und Abwasser; Schutzgebiete und Schutzzeiten
Verpackungsmaterial, Abfälle und Materialverschnitt werden Eigentum des AN und sind unter Beachtung der gesetzlichen Bestimmungen zu entsorgen. Das Verbrennen von Abfällen ist verboten.
Weitere Angaben hierzu werden gesondert im LV beschrieben.

0.1.14 Konkrete Schutzmaßnahmen für einzelne schutzwürdige Gegenstände und Flächen
Sind nicht erforderlich

0.1.15 Sicherung des öffentlichen Verkehrs
Hier gelten die Vorschriften des AG.

0.1.16 Im Baugelände vorhandene Anlagen, Abwasser-, Versorgungsleitungen u.Ä.
Angaben hierzu werden als Planunterlage den Vergabeunterlagen beigelegt.

0.1.17 Bekannte oder vermutete Hindernisse auf der Baustelle
Die Bauverhältnisse sowie die Geländetopografie sind aus dem Lageplan und dem Übersichtsplan ersichtlich.

0.1.18 Kampfmittel im Bereich der Baustelle
Nach aktuellem Stand ist nicht mit Kampfmittel zu rechnen. Arbeiten im Erdreich sind dennoch mit der entsprechenden Vorsicht und Sorgfalt durchzuführen.

0.1.19 Maßnahmen nach Baustellenverordnung
Vom Auftraggeber wird eine Baustellenordnung erlassen. Diese ist durch alle an der Ausführung des Bauvorhabens beteiligten Auftragnehmer zu beachten und einzuhalten.
Jeder Auftragnehmer ist verpflichtet, die für ihn tätigen Arbeitnehmer einschl. eventueller Nachunternehmer über den Inhalt dieser Baustellenordnung zu unterweisen.
Dem Sicherheits- und Gesundheitsschutzkoordinator muss diese Unterweisung schriftlich nachgewiesen werden.

0.1.20 Besondere Vorschriften und Maßnahmen der Eigentümer von Leitungen, Straßen usw. im Bereich der Baustelle
Besondere Schutzmaßnahmen über die im Lageplan ersichtlichen Angaben hinaus ergeben sich nicht.

0.1.21 Art und Umfang von Schadstoffbelastungen
Den relevanten Ausschreibungsunterlagen wird ein diesbezügliches Schadstoffgutachten beigelegt.

0.1.22 und 0.1.23 Vom Auftraggeber veranlasste Vorarbeiten, parallele Arbeitsabläufe anderer Unternehmen auf der Baustelle
Sind nicht bekannt.

## 2. Angaben zur Ausführung
2. Angaben zur Ausführung

a) Angaben nach ATV/DIN 18299 Abschnitt 0.2

0.2.1 Arbeitsablauf (Abschnitte, Unterbrechungen, Beschränkungen, Abhängigkeiten)
siehe hierzu  ATV Abschnitt 0.1.3; 0.1.22 und 0.1.23

0.2.2 Besondere Erschwernisse während der Ausführung
Im Bauablauf sind Beeinträchtigungen aus Lärm, Schmutz und Erschütterungen auf das Minimum zu beschränken.
Der Einsatz von abgaserzeugenden Fahrzeugen und Maschinen ist auf das absolut unvermeidliche Mindestmaß zu beschränken; bereits bei kurzen Einsatzpausen sind diese abzustellen.

Alle auf der Baustelle eingesetzten Geräte und Maschinen sind gemäß neuestem Stand der Technik entsprechend der gültigen Lärmschutzvorschriften auszurüsten und zu betreiben. Die Vermeidung bzw. Reduzierung von Baulärm ist von allen Handwerkern als vorrangig zu betrachten. Die DIN 4109-Schallschutz im Hochbau und die TA-Lärm (Technische Anleitung-Lärm)  sind zu beachten.
Nachweise für die Einhaltung der Emissions- und Immisionsrichtwerte sind auf Verlangen des AG durch den AN vorzulegen.
Anordnungen und Einschränkungen des Gewerbeaufsichtsamtes, der BBG und des  SiGe-Beauftragten sind Folge zu leisten.

0.2.3 Vorgaben aus dem SiGe-Plan
siehe hierzu auch ATV Abschnitt 0.1.19
Der Auftraggeber wird gemäß Baustellenordnung einen Sicherheits- und Gesundheitskoordinator einsetzen. In der Ausführungsphase besitzt der SiGe- Koordinator Weisungsrecht bezüglich Sicherheits- und Gesundheits- schutz gegenüber allen beteiligten Unternehmen und deren Vertretern.

0.2.4 Leistung zur Unfallverhütung und zum Gesundheitsschutz anderer Unternehmer
Maßnahmen des AN über den Umfang der Schutz- und Sicherheitsmaßnahmen gegenüber seine eigenen Beschäftigten hinaus, werden nicht gefordert.
Ausnahmen hierbei bilden ggf. Sicherungsmaßnahmen an Absturzkanten für dritte am Bau Beteiligter.

0.2.5 Besondere Anforderungen und Anordnungen bei Arbeiten in kontaminierten Bereichen
nicht erforderlich.

0.2.6 Besondere Anforderungen an Baustelleneinrichtung und Entsorgung
Die Baustelleneinrichtung mit Baustraßen und Lagerflächen einschl. der Einrichtung der Übergabepunkte für Baustrom, Bauwasser- u. Bauabwasser, der Sicherheitsbeleuchtung im Gebäude, Baustromverteilerschränke für den Kranbetrieb werden bauseits erstellt. Ein Sanitärcontainer für alle am Bau beteiligten AN wird ebenfalls bauseits gestellt. Lagerflächen und Containerstellplätze werden durch die örtl. Bauleitung zugewiesen. Zur Verfügung gestellte Anlagen und Lagerflächen sind nach Abschluss aller Arbeiten in den ürsprünglichen Zustand zu versetzen. Weitere interne Baustelleneinrichtungen obliegen den jeweiligen Gewerken. Die Baustelleneinrichtung für die eigenen Leistungen (Einrichten, Räumen, Vorhalten) gemäß DIN 18299 VOB/C, Pkt. 4.1, ist Nebenleistung. Die Kosten sind in die Einheitspreise einzukalkulieren. Einzige Ausnahme hierbei bilden die in gesonderten Positionen benannten Leistungen für die BE.

Bauleitung/ Fachbauleitung
Der AN hat während der Bauzeit eine verantwortliche deutsch sprechende Bauleitung mit den erforderlichen Fachkenntnissen und stellvertretende Fachkräfte zur Verfügung zu stellen. Diese sind namentlich schriftlich zu benennen. Die regelmäßige Teilnahme an Baubesprechungen ist verpflichtend.

0.2.7, 0.2.8 und 0.2.9  Besondere Anforderungen an Gerüste (Mitbenutzung/ Vorhaltung)
Sämtliche Gerüste - Fassaden-, Raum-, Rollgerüste - für Leistungen über 3,50 m Standfläche werden vom Gewerk Rohbau gestellt und vorgehalten. Diese sind für alle am Bau beteiligte Firmen zur kostenfreien Nutzung vorgesehen, wenn im LV keine gesonderten Gerüste aufgeführt werden.

0.2.10 Verwendung von Recyclingstoffen
ist nicht vorgesehen, ansonsten gelten nachfolgend beschriebenen Anforderungen.

0.2.11 und 0.2.12 Anforderungen an recycelte sowie nicht genormte Stoffe/Bauteile
Nach DIN EN 12620 dürfen nur rezyklierte Gesteinskörnungen verwendet werden, die keine umweltschädlichen Auswirkungen, insbesondere auf Boden und Grundwasser haben.

0.2.13 Vom Auftraggeber verlangte Eignungs- und Gütenachweise
Beim Einsatz von genormten Baustoffen und Bauteilen ist die Zusicherung des Herstellers über die Normgerechtigkeit seiner Erzeugnisse als Gütenachweis i.d.R. als ausreichend anzusehen.
Bei Verwendung von unter 0.2.10 verwendeten Baustoffen ist ein entsprechender Eignungs- und Güteachweis zur Bewertung der Inhaltsstoffe rezyklierter Gesteinskörnungen dem AG vorzulegen.

0.2.14 und 0.2.15 Verwendung, Verwertung und Entsorgung von auf der Baustelle gewonnenen Baustoffen
ist nicht vorgesehen.

0.2.16 Beigestellte Stoffe und Bauteile
Durch den AG werden dem AN keine Baustoffe oder Bauteile beigestellt.

0.2.17 Übernahme von Transport- und Umschlagleistungen für Baustoffe durch den Auftraggeber
Durch den AG erfolgen keineTransport- und Umschlagleistungen

0.2.18 Leistungen für andere Unternehmer
Bei Bedarf erfolgen hierfür gesonderte Angaben in den LV`s.

Zusätzliche Angaben zur Ausführung

Straßenreinigung
Die von den Baufahrzeugen benutzten Straßen sind von Verschmutzungen freizuhalten. Straßen- reinigungsarbeiten werden nicht gesondert vergütet.

Maßnahmen bei Frost / Schlechtwetter
Alle Maßnahmen, die für die Durchführung der ausgeschriebenen Leistungen bei schlechtem Wetter (Regen, Sturm, Schnee, Frost etc.) zur Aufrechterhaltung der Sicherheit, zur Einhaltung der Bauzeit und zur Erzielung der geforderten Qualität notwendig werden, sind als Nebenleistungen zur Baustelleneinrichtung und zu den betroffenen Einzelleistungen zu betrachten und werden nicht gesondert vergütet.

Grundstücksgrenzen
Über Vermessungs-, Abmarkungs- und Grenzzeichen hat sich der AN zu informieren und diese zugänglich zu halten.

## 3. Angaben zur Dokumentation
3. Angaben zur Dokumentation

Der AN hat von den betreffenden Zeichnungen/Unterlagen Baustellenoriginale zu führen. Dabei sind Änderungen, die sich während der Montage ergeben, farbig festzuhalten. Diese müssen später für die Dokumentation in die Originale übernommen werden. Die Änderungen sind mit Änderungsindex zu kennzeichnen. Bei Wiederholungsprüfungen sind die Unterlagen hinsichtlich Form und Anzahl wie beschrieben rechtzeitig überarbeitet vorzulegen.

3.1 Vergütung der Dokumentation
Die Gebäudedokumentation wird im Leistungsverzeichnis mit einer separaten Position gesondert vergütet.

Insbesondere wird darauf hingewiesen, dass für alle Leistungen der Kostengruppe 400 die Dokumentation nach dem Checklistenmaster der Bundeswehr durchzuführen ist (s. Vergabeunterlagen). Dementsprechend sind  alle Anlagenblätter, Fabrikatangaben etc. aufzulisten.

Vom AN ist eine fortlaufende (alle Pläne und sonstige Unterlagen beinhaltende) Planliste zu führen. Diese ist bei Übergaben von Plänen und sonstigen Unterlagen jeweils beizulegen, in Papier und als Datei auf Datenträger.

Zur Gebäudedokumentation sind erforderliche gesetzliche und behördliche Genehmigungen, verwendete Bauprodukte oder Bauarten, der Verwendbarkeitsnachweis durch Normen, allgemeine bauaufsichtliche Prüfzeugnisse, allgemeine bauaufsichtliche Zulassungen, die freigegebenen Werk- und Montageplanungen des AN, Pflegeanweisungen, Nachweise zur Erstpflege, ggf. Wiegescheine zur Abfallentsorgung und sämtliche relevanten Unterlagen des AN sind zur Abnahme der Bauleistung gesammelt und geordnet zu übergeben.
Die Kosten für die Erstellung, Verteilung der Gebäudedokumentation entsprechend der festgelegten Stückzahl trägt der AN und werden nicht gesondert vergütet.

Schriftliche Unterlagen:
- Zusammenstellung der wichtigsten technischen Daten.
- Nachweis über eine nachhaltige und umweltfreundliche Durchführung der Arbeiten.
- Kopien der vorgeschriebenen Prüf- und Herstellerbescheinigungen, sowie Angabe der
  Energieeffizienzkenndaten (ErP, SFP, COP, EEr, SEER,...)
- Fachunternehmererklärungen
- Zusammenstellung der wichtigsten technischen Daten.
- Protokolle über alle im Rahmen der Arbeiten durchgeführten Messungen, Prüfungen und
  Einstellungen

Bestandspläne der fertiggestellten technischen Anlagen:
- Anlagenschema über alle im Zusammenhang mit dem  Ausführungsumfang stehenden
  Anlagenbereiche; weitere Anlagenschemata über in sich abgeschlossene Anlagenbereiche
- Strangschemata mit Eintragung aller wesentlichen Leistungsdaten
- Grundrisspläne mit Darstellung der technischen Anlagen mit Eintragungen von Material,
  Dimensionen etc.
- Elektrische Übersichtsschaltpläne und Anschlusspläne nach DIN EN 61082-1 und DIN EN
  61082-3 „Dokumente der Elektrotechnik“, insbesondere Strang-/Schaltschemata, Trassenpläne,
  Installationspläne mit Verteilerplätzen und Stromkreisbezeichnungen, Verteilerpläne
- In die Bestandspläne ist die genaue Lage des Kanals, Höhenangaben, Durchmesser,
  Kontrollschächte und Abläufe aufzunehmen. (Leitungsführung unter dem Aufzugsmaschinenraum)
Vorstehende Aufzählung präzisiert und ergänzt die Formulierungen der VOB/C. Die Kosten für die Erstellung der Revisionsunterlagen sind in die Einheitspreise einzukalkulieren.

Alle Zeichnungen und Unterlagen in Ordner geordnet, mit Inhaltsverzeichnis versehen und durch Register getrennt in folgender Anzahl zu übergeben:
1-fach digital und 3-fach in Papierform. Zeichnungen sind digital jeweils in den Formaten .dxf, .dwg und .pdf auf geeignetem Datenträger zu speichern, alle anderen Unterlagen im Format .pdf. Zeichnungen in Papierform sind in Farbe zu plotten.

## 4. Weitere Angaben
4. Weitere Angaben

4.1 Bauzeit, Arbeitszeitregime, Terminplanung
Siehe Terminplan

Die Arbeitszeiten sind wie folgt definiert:
Wochenarbeitszeit ist von Montag bis Freitag; Wochenendarbeit ist vorab mit dem Nutzer Bundeswehr abzustimmen. Der tägliche Arbeitszeitrahmen erstreckt sich von 7:00 Uhr bis 16:30 Uhr; Ausnahmen in Abstimmung mit dem Nutzer. Der AG behält sich vor, Zeiten vorzugeben, in denen keine lärmintensiven Arbeiten ausgeführt werden dürfen. Die tägliche Arbeitszeit ist dementsprechend variabel zu gestalten. Alle daraus resultierenden Erschwernisse und zusätzlichen Aufwendungen sind bei der Kalkulation zu berücksichtigen.

Entsprechend des Baufortschrittes können nach Angabe des AG in der Zeitfolge unterschiedliche Arbeitseinsätze erforderlich werden. Zur Einhaltung des festgelegten Terminplanes hat der AN  ggf. einen Mehrschichtbetieb, jedoch ohne Nachtschicht, aber auch an Sonnabenden, in Abstimmung mit dem AG aufzunehmen. Diese Punkte sind kalkulatorisch zu berücksichtigen.

Eine eigenständige Koordinierung/ Wahrnehmung von Terminen mit Schnittstellengewerken ist durch den AN zu gewährleisten und in die EP einzurechnen.
Eine rechtzeitige Erkundung der Liefertermine für alle Baustoffe und Einbauelemente unter Berücksichtigung des Bauablaufplanes ist durch den AN sicherzustellen.
Mit Ausführungsbeginn hat der AN einen eigenen Ablaufplan für seine vertraglichen Leistungen vorzulegen.

4.2 Baureinigung
Die Baustelle ist laufend in einem sauberen und ordentlichen Zustand zu halten. Wöchentlich hat eine gründliche Reinigung zu erfolgen.
Auf der Baustelle gilt ein Verbot für Trockenkehren mit Besen innerhalb des Gebäudes. Zu reinigende Bereiche sind vorher anzunässen oder abzusaugen; die Ausführung erfolgt bei geöffneten Fenstern.
Kommt der AN der Reinigung nicht nach, so wird der AG diese Arbeiten auf Kosten des AN durch einen Dritten ausführen lassen. Die anfallenden Kosten hierfür werden spätestens bei der Schlussrechnung in Abzug gebracht.

4.3 Schnittstellen
4.3.1 Allgemeine Regelungen
Für die Regelung von Schnittstellen und für die Koordination der ausgeschriebenen Leistungen ist der AN selbst verantwortlich. Werkplanungen insbesondere Verbindungsmittel und Fugenanschlüsse sind gewerkeübergreifend nachweislich unter Einbeziehung des Architekten abzustimmen. Der hierfür notwendige Aufwand ist in die Einheitspreise einzurechnen.
Alle Angaben, insbesondere produktbezogene Daten, die für Leistungen angrenzender Gewerke notwendig sind, sind eigenverantwortlich rechtzeitig vorzulegen.

4.3.2 spezielle Schnittstellenregelung der beteiligten AN zwischen den bau- und haustechnischen Gewerken
Die Kabel- und Leitungsverlegung für die Gewerke Heizung / Lüftung / Sanitär erfolgt durch die beauftragte Elektrofirma nach Angabe des jeweiligen Auftragnehmers. Die für diese elektrische Installation erforderlichen Kabellisten und Grundrisspläne mit Standortangabe der einzelnen Positionen sind der Elektrofirma rechtzeitig und unaufgefordert über die Bauleitung zu übergeben.

Das Ablängen und Einführen in Geräte und Verteilungen, das Abmanteln und Auflegen sowie die Prüfung und Inbetriebnahme ist Sache des Auftragnehmers des jeweiligen Gewerkes und liegt in dessen Verantwortung. Diese Arbeiten sind von Elektrofacharbeitern durchführen zu lassen und in die Einheitspreise einzukalkulieren.

4.4 Montage- und Werkstattplanung
Der Auftragnehmer hat die Architektur- und Tragwerksplanung zusammenzufassen und eine vollständige Montage- und Werkstattplanung zu erstellen.

Fristen für die Freigabe der Planung durch den Architekten und Prüfstatiker sind vor Beginn der Planung mit dem Auftraggeber festzulegen. Die Planung ist vom AN in mindestens 2-facher Ausfertigung vor Fertigungsbeginn der Bauteile zu erbringen. Sie bedürfen der Freigabe durch den AG.
Erforderliche Korrekturen sind einzuarbeiten, die korrigierten Pläne sind 2-fach der örtlichen Bauüberwachung des  AG vorzulegen.

Die Prüfung der vom AN zu erbringenden statischen Berechnungen und Planungen ist durch den vom AG beauftragten Prüfingenieur für Baustatik zu veranlassen und und die geprüften Unterlagen in 3-facher Ausfertigung mindestens 2 Wochen vor Ausführungsbeginn unaufgefordert dem AG vorzulegen.

Die Werkstatt- und Montageplanung ist vollständig vermaßt und beschriftet in geeigneten Maßstäben zu erstellen. Die Darstellung umfasst sämtliche Bauteile, Schichtenaufbauten, Detailpunkte, Anschlüsse, Fügungen, Verbindungsmittel sowie Dimension und Lage der Aussparungen und Fräsungen.

Die Planung inklusive der Verwendbarkeitsnachweise über die Zulassung der Baustoffe, Bauprodukte und Bauarten ist dem Auftraggeber rechtzeitig vor Produktionsbeginn zur Einsicht vorzulegen. Mit der Einsicht und Freigabe übernehmen der Auftraggeber und sein Planer keinerlei Verantwortung und Haftung.

Aussparungen, Schlitze u.a. Vorleistungen für andere Gewerke sind gemäß der Planung im Abbund zu erstellen und mit dem Auftraggeber rechtzeitig abzustimmen. Sollte der Auftragnehmer durch falsche, vergessene oder nicht rechtzeitige Angaben zusätzliche Kosten verursachen, werden diese dem Auftragnehmer in Rechnung gestellt.

Ungültige Unterlagen/Pläne sind vom Auftragnehmer eigenverantwortlich zu kennzeichnen, einzuziehen oder zu vernichten und gegen gültige Unterlagen/Pläne auszutauschen.

Der Auftraggeber hat das Recht, alle Planungen, Unterlagen und sonstigen Leistungen des Auftragnehmers ausschließlich für das auftragsgegenständliche Projekt umfassend und auf Dauer zu benutzen und zu ändern, auch falls das Vertragsverhältnis vorzeitig gekündigt werden sollte. Alle dem Auftragnehmer übergebenen Zeichnungen, Berechnungen, Urkunden und sonstigen Ausführungsunterlagen bleiben ausschließlich Eigentum des Auftraggebers. Sie dürfen ohne dessen Genehmigung weder kopiert, vervielfältigt, veröffentlicht noch dritten Personen zugänglich gemacht werden.

Wenn nicht in gesonderten Positionen erfasst, sind diese Leistungen in die Einheitspreise einzurechnen.

4.5 Kranstellung
Vorschläge siehe Baustelleneinrichtungsplan
Kranstandorte sind nur nach Abstimmung möglich, Straßensperrung ist erforderlich. Der Kranstandort darf nicht auf der Kabeltrasse liegen.
Sind für Arbeiten auf dem Werksgelände Kranaufstellungen erforderlich, sind diese mit einer Schwenkbereichsbegrenzung auszustatten, da sich in unmittelbarer Nähe ein Gittermast mit einer Höhe von 45,00 m befindet.

## 5. Baubeschreibung gewerkespezifisch
5. Baubeschreibung gewerkespezifisch

5.1. Für das Leistungsverzeichnis sind alle maßgebenden Normen und Richtlinien verbindlich, insbesondere:
- DIN 18360 Metallbauarbeiten,
- DIN 18361 Verglasungsarbeiten,
- DIN 18357 Beschlagarbeiten,
- DIN 18351 Vorgehängte Hinterlüftete Fassade,
- DIN 18358 Rolladenarbeiten.

Darüber hinaus sind zur Ausführung der Leistungen ggf. folgende Angaben zu berücksichtigen (Unterlagen werden im Bedarfs-/Auftragsfall übergeben):
- zur Statik,
- zum Brandschutz,
- zum Schallschutz,
- zum Wärmeschutz,
- zum Material- und Farbkonzept.
Für die Einhaltung des Wärmeschutznachweises muss bei dem Bauvorhaben ein Luftdichtheitstest durchgeführt werden.

5.2 Leistungsumfang und Ausführungsbereiche:
Die Leistungsbeschreibung beinhaltet hauptsächlich Leistungen zum Metallbau (PR-Fassade, Fenster, Außen-/Innentüren) und zur Außenwandbekleidung, einschließlich der äußeren Fensterbänke und Raffstoreanlagen sowie wie raumseitige Blendschutzanlagen.

Mit Leistungsbeschreibung werden die Leistungen titelweise zu den Haupttiteln "Werkhalle" und "Anbau 2-geschossig" gegliedert. Eine weitere Leisungsunterscheidung, z.B. zu den Etagen (Erd- und Obergeschoss), erfolgt mit Leistungsbeschreibung nicht, wenn im LV-Text nichts anderes angegeben wird. Weitere Angaben sind aus den titelweise zugeordneten Hinweistexten zu entnehmen.

5.3 Berücksichtigung folgender Ausführungsbedingungen:
a.) chargenweise Ausführung, z.B. zur Werkhalle, zum Anbau oder geschossweise
b.) unentgeltliche Nutzung des bauseits gestellten Fassadengerüst (kein Bauaufzug vorhanden)
c.) einkalkulieren von jeglichen Transportarbeiten / Hebezeugen
d.) keine gesonderten Montageöffnungen, Transport über vorhandene Gebäudeeingänge und Treppenanlagen; Transportwege und Geschosshöhen s. Plananlagen
e.) Windzone II gem. DIN EN 1991-1-4 NA; die Geländekategorie wird nach Statik des AG als "Binnenland" eingestuft.

Die hier aufgeführten Angaben (5.1 bis 5.3) und ggf. folgende Hinweistexte sind bei der Einheitspreiskalkulation zu berücksichtigen.

## VE 11: KKE 308_Metallbau (Alu-Glas-Fenster/Türen/VHF)_NBB-2026-0067
Datum: 10.02.2026

### Bereich 1 Allgemeine Maßnahmen

#### Abschnitt 1.1 Allgemeine Maßnahmen

**1.1.10 Magazincontainer aufstellen räumen einwandig Stahl L 6m B 2,5m**
*** Bezugsbeschreibung
Magazincontainer, aufstellen und räumen, einwandig, Stahl, Einzelcontainer-Länge 6 m, Einzelcontainer-Breite bis 2,5 m,  stapel-/koppelbar, Standplatz auf vorh. tragfähigen ebenen Untergrund.
Menge: 1,000 St
Leistungsbereichkatalog: 000
DIN276-1_08: 391

**1.1.20 Unterkunftscontainer aufstellen räumen doppelwandig wärmegedämmt L 6m B 2,5m**
*** wie Position 1.1.10
Jedoch,
Unterkunftscontainer, doppelwandig, wärmegedämmt.
Menge: 1,000 St
Leistungsbereichkatalog: 000
DIN276-1_08: 391

**1.1.30 Magazincontainer vorhalten einwandig L 6m B 2,5m**
*** Bezugsbeschreibung
Magazincontainer, vorhalten, einschl. reinigen, einwandig, Einzelcontainer-Länge 6 m, Einzelcontainer-Breite bis 2,5 m,
Positionsmenge = Produkt aus '1 Stück' (Vorhaltemenge)
mal '5 Monate' (Vorhaltedauer)
.
Menge: 5,000 StMt
Leistungsbereichkatalog: 000
DIN276-1_08: 391

**1.1.40 Unterkunftscontainer vorhalten doppelwandig wärmegedämmt L 6m B 2,5m**
*** wie Position 1.1.30
Jedoch,
Unterkunftscontainer, doppelwandig, wärmegedämmt.
Menge: 5,000 StMt
Leistungsbereichkatalog: 000
DIN276-1_08: 391

*Hinweis*
Hinweis zu den nachfolgend aufgeführten Leistungen
Ausführung nur auf besonderer Anordnung des AG.

**1.1.50 Schutzabdeck. Wandbekl. Folie D 0,3mm herstellen beseitigen**
STLB-Bau 2025-04 034
Schutzabdeckung der Wandbekleidung,
Abdeckung aus Folie, Dicke 0,3 mm, Stöße überlappen, Ränder kleben, herstellen und beseitigen.
Menge: 50,000 m2
Leistungsbereichkatalog: 034
DIN276-1_08: 397
Kostengruppe DIN 276 2018-12: 397

**1.1.60 Schutzabdeck. Fenster Tür Hartfaserpl. D 6mm herstellen beseitigen**
STLB-Bau 2025-04 034
Schutzabdeckung des Fensters und der Tür, einseitig,
Abdeckung aus Hartfaserplatten, Dicke 6 mm, herstellen und beseitigen.
Menge: 25,000 m2
Leistungsbereichkatalog: 034
DIN276-1_08: 397
Kostengruppe DIN 276 2018-12: 397

**1.1.70 Schutzabdeck. Fenster Tür Hartfaserpl. D 6mm vorhalten**
STLB-Bau 2025-04 034
Schutzabdeckung des Fensters und der Tür, einseitig,
Abdeckung aus Hartfaserplatten, Dicke 6 mm, vorhalten,
Positionsmenge = Produkt aus '25,00 Quadratmeter' (Vorhaltemenge)
mal '8 Wochen' (Vorhaltedauer)
Menge: 200,000 m2Wo
Leistungsbereichkatalog: 034
DIN276-1_08: 397
Kostengruppe DIN 276 2018-12: 397

### Bereich 2 Werkhalle

#### Abschnitt 2.1 Pfosten-Riegel-Fassade Werkhalle

*Hinweis: Hinweis zum Titel Pfosten-Riegel-Fassade*
Die Zuätzlich technischen Vertragsbedingungen (ZTV) gem. der LV-Vorbemerkungen werden zur P-R-Fassade der Werkhalle wie folgt ergänzt:

Die P-R-Fassaden in der Werkhalle sollen teilhoch, innerhalb von Wandöffnungen der Porenbetonwandscheiben ausgeführt werden. Der Einbau Pfosten-Riegel-Fassade in Achse16 erfolgt 3,40m (OKR Brüstung) bis 7,15m (UKR Sturz) über OKRF.
Die Pfosten-Riegel-Konstruktion wird als Fensterband ausgeführt.  Der Einbau erfolgt 5,92m (OKR Brüstung) bis 7,15m (UKR Sturz) über OKRF.

Die Im Langtext angegebenen Maße sind anhand der Archtitektenplanung vor Ort zu prüfen.

Die Leistungen zur Werk- und Montageplanung sind sinngemäß
nach DIN 18360 Abs. 3.1.7 vor  Fertigungsbeginn zu erstellen und werden nicht gesondert vergütet.

Ergänzend zu den in den Langtexten der einzelnen Positionen aufgeführten Leistungen werden diese mit folgenden Einzelbeschreibungen konkretisiert:

Einzelbeschreibung Nr. 1:
- Schlagregendichtheit nach EN 12154: Klasse 6,
- Luftdurchlässigkeit nach EN 12152: Klasse A3,
- Stoßfestigkeit nach EN 14019 Klasse I3/E3,
- wärmegedämmte Hohlprofile, entsprechend des angegebenen
 Ucw-Werts,
-  weitere Eigenschaften zur Vorbemessung und Bauphysik sind im Langtext der Festverglasungselemente zu entnehmen, statische Endbemessung der Konstruktion erfolgt durch den AN; die Leistung zur statischen Berechnung wird mit gesondert vergütet,
- Befestigung an Außenwandplatten aus Porenbeton: thermisch getrennt, einschl. erforderlicher Stahlwinkel etc..

Einzelbeschreibung Nr. 1a, Bauwerksanschluss:
Anschluss der P-R-Fassade ober- und unterseitig, sowie seitlich innerhalb der Tragebene der Wand, einschalig,  aus Porenbeton:

- Der Bereich zwischen Falz und Baukörper ist umlaufend mit Wärmedämmung aus Mineralwolle zu verfüllen, zur Abdichtung der äußeren Dichtebene ist eine diffusionsoffene Fensteranschlussfolie, zur Abdichtung der inneren Dichtebene ist eine diffusionshemmende/-dichte Fensteranschlussfolie in die Falz einzuspannen und auf dem Baukörper zu verkleben.

- Raumseitig ist umlaufend zwischen Baukörper und Riegel bzw. Pfosten ein Aluminium-Profil, Abwicklung ca. 180 mm,  t=2mm, 3-fach gekantet, Beschichtung wie Fassade, verdeckt befestigen, Anschluss an Baukörper mit dauerelastischem Fugendichtband, diffusionsoffen.

- Außenseitig ist umlaufend ist eine Aluminium-Blende, t=1mm, 1-fach gekantet, Abwicklung ca. 100mm, Beschichtung wie Fassade, in Falz der Pfosten/Riegel eingespannt und zum Baukörper mit dauerelastischem Fugendichtband, UV-beständig, anzuschließen.
In der unteren Fassadenfalz ist die Aluminium-Fensterbank einzuspannen und durch verschrauben zu sichern. Die Vergütung der Fensterbank erfolgt in einer seperaten Position.

**2.1.10 Statische Berechnungen**
*** Pauschalposition
Statische Berechnungen/Zeichnungen zu nachfolgend aufgeführten Pfosten-Riegel-Fassaden, einschl.
- der erforderlichen Glasbemessungen,
- der Vordachkonstruktion,
Vorlage in papierform und digital entsprechend  ZTV/LV- Vorbemerk ungen.
Menge: 1,000 psch
DIN276-1_08: 337
Kostengruppe DIN 276 2018-12: 337

*Hinweis: Pfosten-Riegel-Fassade Giebelseite*

**2.1.20 UK Pfosten-Riegel-Fassade B 10000 mm H 3750 mm UK Alu T 125 mm B 50 mm**
STLB-Bau 2025-10 031
Unterkonstruktion für Pfosten-Riegel-Fassade DIN EN 13830,
Breite Gesamtkonstruktion '10000' mm,
Höhe Gesamtkonstruktion '3750' mm,

aus Aluminium, als Hohlprofil, scharfkantig, pulverbeschichtet,
Farbton 'RAL 7031 blaugrau,'
Tiefe '125' mm,
Ansichtsbreite '50' mm,
Andruckprofile aus Aluminium, sichtbar befestigt, verdeckt, Deckschalen aus Aluminium,
Aufteilung der Pfosten-Riegel-Konstruktion in folgende Elemente:
Festverglasungselemente,
Anzahl '27' St,

die Elemente werden gesondert vergütet,
Pfostenprofile raumseitig,
Wärmedurchgangskoeffizient Ucw der Gesamtkonstruktion DIN EN ISO 12631 über 1,7 bis 1,8 W/m2K, Befestigungsuntergrund Beton, Ausführung gemäß Zeichnung und Einzelbeschreibung,
Zeichnungs-Nr 'EHK_156_N_G_AFU_D 314_10_ 0'
Einzelbeschreibungs-Nr '1'
Menge: 1,000 St
Leistungsbereichkatalog: 031
DIN276-1_08: 337
Kostengruppe DIN 276 2018-12: 337

**2.1.30 Festverglasungsel. Pfosten-Riegel-Fassade H 1000 mm B 3750 mm 1,7W/m2K g0,6 Isolierglas 2fach D 8mm**
STLB-Bau 2025-10 031
Festverglasungselement, für Pfosten-Riegel-Fassade DIN EN 13830, vorh. Unterkonstruktion aus Aluminium,
Höhe '1000' mm,
Breite '3750' mm,

bauphysikalische Anforderungen: Wärmeschutz DIN EN ISO 10077-1, DIN 4108-4 Uw kleiner gleich 1,7 W/m2K, Gesamtenergiedurchlassgrad Verglasung g 0,6 DIN EN 410,
aus Isolierglas, 2-fach, Innenscheibe aus Verbund-Sicherheitsglas (VSG), aus Floatglas DIN EN 572-2, Gesamtnenndicke 8 mm, 2-scheibig, Scheibenzwischenraum 16 mm, Außenscheibe aus Einscheiben-Sicherheitsglas (ESG), aus Floatglas DIN EN 572-2, Nenndicke 6 mm, wärmetechnisch verbesserte Abstandhalter DIN EN ISO 10077-1, Ausführung gemäß Einzelbeschreibung,
Einzelbeschreibungs-Nr '1 und zusätzlich zur Verglasung: Vogelschutzfolie mit horizontalen Streifenmuster, transluzent, witterungsbeständig, auf äußere Glasflächen kleben.'
Menge: 27,000 St
Leistungsbereichkatalog: 031
DIN276-1_08: 337
Kostengruppe DIN 276 2018-12: 337

**2.1.40 Bauwerksanschluss Pfosten-Riegel-Fassade seitl.**
*** Bezugsbeschreibung
STLB-Bau 2025-10 031
Bauwerksanschluss für Pfosten-Riegel-Fassade DIN EN 13830, seitlich, an Wand, Wandaufbau im Anschlussbereich einschalig, Ausführung gemäß Einzelbeschreibung,
Einzelbeschreibungs-Nr '1a'
Menge: 7,500 m
Leistungsbereichkatalog: 031
DIN276-1_08: 337
Kostengruppe DIN 276 2018-12: 337

**2.1.50 Bauwerksanschluss Pfosten-Riegel-Fassade oberseitig**
*** wie Position 2.1.40
oberseitig, an Sturz aus Porenbeton,
Menge: 10,000 m
Leistungsbereichkatalog: 031
DIN276-1_08: 337
Kostengruppe DIN 276 2018-12: 337

**2.1.60 Bauwerksanschluss Pfosten-Riegel-Fassade unterseitig**
*** wie Position 2.1.40
unterseitig, an Wand aus Porenbeton,
Menge: 10,000 m
Leistungsbereichkatalog: 031
DIN276-1_08: 337
Kostengruppe DIN 276 2018-12: 337

**2.1.70 Außenfensterbank Strangpressprofil D 1,5mm B 70mm**
STLB-Bau 2025-10 022
Außenfensterbank aus Aluminium-Strangpressprofilen DIN EN 755-2, beschichtet, Dicke 1,5 mm,
Farbton RAL 'wie Pfosten-Riegel-Fassade,'

Breite 70 mm, mit vorderer Abkantung und hinterer Aufkantung, Höhe der vorderen Abkantung 80 mm, Höhe der hinteren Aufkantung 30 mm, einschl. Antidröhnschicht, mit seitlichen Abschlüssen, verdeckt befestigen, Untergrund Aluminium.
Menge: 10,000 m
Leistungsbereichkatalog: 022
DIN276-1_08: 334
Kostengruppe DIN 276 2018-12: 334

*Hinweis: Fensterband als Pfosten-Riegel-Fassade Längsseite*

**2.1.80 UK Pfosten-Riegel-Fassade B 103200 mm H 1250 mm UK Alu T 125 mm B 50 mm**
Unterkonstruktion für Pfosten-Riegel-Fassade DIN EN 13830,
Breite Gesamtkonstruktion 103200 mm,
Höhe Gesamtkonstruktion 1250 mm,
aus Aluminium, als Hohlprofil, rundkantig, pulverbeschichtet,
Farbton RAL 7031 blaugrau,
Tiefe 125 mm,
Ansichtsbreite 50 mm, Andruckprofile aus Aluminium, sichtbar befestigt, verdeckt, Deckschalen aus Aluminium,
Aufteilung der Pfosten-Riegel-Konstruktion in folgende Elemente:
Festverglasungselemente,
Anzahl 97 St,
Fenster,
Anzahl 6 St,
die Elemente werden gesondert vergütet,
Pfostenprofile raumseitig,
Wärmedurchgangskoeffizient Ucw der Gesamtkonstruktion DIN EN ISO 12631 über 1,6 bis 1,7 W/m2K, Befestigungsuntergrund Mauerwerk aus Leichtbeton-Vollstein und -Vollblock, Ausführung gemäß Zeichnung,
Zeichnungs-Nr EHK_156_N_G_AFU_D 309_10_ 0
Menge: 1,000 St
Leistungsbereichkatalog: 031
DIN276-1_08: 337
Kostengruppe DIN 276 2018-12: 337

**2.1.90 Einfachfenster Pfosten-Riegel-Fassade B 1010 mm H 1010 mm 1tlg Rahmen Alu Isolierglas 2fach D 8mm Anschl.allseitig**
STLB-Bau 2025-10 031
Einfachaußenfenster, für Pfosten-Riegel-Fassade DIN EN 13830, vorh. Unterkonstruktion aus Aluminium,
Breite Blendrahmen '1010' mm,
Höhe Blendrahmen '1010' mm,
einteilig,
Rahmen aus Aluminium, flächenbündig, Rahmenoberfläche innen pulverbeschichtet, Rahmenoberfläche außen pulverbeschichtet, 1. Teil Kipp, Fenster transparent mit einer Füllung,
als Verglasung aus Isolierglas, 2-fach, Innenscheibe aus Verbund-Sicherheitsglas (VSG) aus Floatglas DIN EN 572-2, Gesamtnenndicke 8 mm, 2-scheibig, Scheibenzwischenraum 16 mm, Außenscheibe aus Einscheiben-Sicherheitsglas (ESG), aus Floatglas DIN EN 572-2, Nenndicke 6 mm, Anschluss allseitig an Pfosten-Riegel-Konstruktion,
Antrieb elektrisch,
Ausführung gemäß Einzelbeschreibung,
Einzelbeschreibungs-Nr '/zusätzlich zur Verglasung: Vogelschutzfolie mit horizontalen Streifenmuster, transluzent, witterungsbeständig, auf äußere Glasflächen kleben.'
Menge: 6,000 St
Leistungsbereichkatalog: 031
DIN276-1_08: 337
Kostengruppe DIN 276 2018-12: 337

**2.1.100 Festverglasungsel. Pfosten-Riegel-Fassade H 1230 mm B 1000 mm Isolierglas 2fach D 8mm**
STLB-Bau 2025-10 031
Festverglasungselement, für Pfosten-Riegel-Fassade DIN EN 13830, vorh. Unterkonstruktion aus Aluminium,
Höhe '1230' mm,
Breite '1000' mm,

bauphysikalische Anforderungen:
aus Isolierglas, 2-fach, Innenscheibe aus Verbund-Sicherheitsglas (VSG), aus Floatglas DIN EN 572-2, Gesamtnenndicke 8 mm, 2-scheibig, Scheibenzwischenraum 16 mm, Außenscheibe aus Einscheiben-Sicherheitsglas (ESG), aus Floatglas DIN EN 572-2, Nenndicke 6 mm, Ausführung gemäß Einzelbeschreibung,
Einzelbeschreibungs-Nr '/zusätzlich zur Verglasung: Vogelschutzfolie mit horizontalen Streifenmuster, transluzent, witterungsbeständig, auf äußere Glasflächen kleben.'
Menge: 97,000 St
Leistungsbereichkatalog: 031
DIN276-1_08: 337
Kostengruppe DIN 276 2018-12: 337

**2.1.110 Bauwerksanschluss Pfosten-Riegel-Fassade seitl.**
*** Bezugsbeschreibung
STLB-Bau 2025-10 031
Bauwerksanschluss für Pfosten-Riegel-Fassade DIN EN 13830, seitlich, an Wand, Wandaufbau im Anschlussbereich einschalig, aus Mauerwerk.
Menge: 2,500 m
Leistungsbereichkatalog: 031
DIN276-1_08: 337
Kostengruppe DIN 276 2018-12: 337

**2.1.120 Bauwerksanschluss Pfosten-Riegel-Fassade oberseitig**
*** wie Position 2.1.110
oberseitig, an Sturz aus Porenbeton,
Menge: 103,200 m
Leistungsbereichkatalog: 031
DIN276-1_08: 337
Kostengruppe DIN 276 2018-12: 337

**2.1.130 Bauwerksanschluss Pfosten-Riegel-Fassade unterseitig**
*** wie Position 2.1.110
unterseitig, an Wand aus Porenbeton,
Menge: 103,200 m
Leistungsbereichkatalog: 031
DIN276-1_08: 337
Kostengruppe DIN 276 2018-12: 337

**2.1.140 Außenfensterbank Strangpressprofil D 1,5mm B 70mm**
STLB-Bau 2025-10 022
Außenfensterbank aus Aluminium-Strangpressprofilen DIN EN 755-2, beschichtet, Dicke 1,5 mm,
Farbton RAL 'RAL wie Farbton Pfosten-Riegel-Fassade'

Breite 70 mm, mit vorderer Abkantung und hinterer Aufkantung, Höhe der vorderen Abkantung 80 mm, Höhe der hinteren Aufkantung 30 mm, einschl. Antidröhnschicht, mit seitlichen Abschlüssen, verdeckt befestigen, Untergrund Aluminium.
Menge: 103,200 m
Leistungsbereichkatalog: 022
DIN276-1_08: 334
Kostengruppe DIN 276 2018-12: 334

**2.1.150 Oberlichtöffner aufliegend Elektroantrieb Einzelschaltung**
STLB-Bau 2025-10 029
Oberlichtöffner, aufliegend, für senkrecht eingebaute Fenster, für Kippflügel, mit obenliegender Schere, Zusatzverriegelung seitlich, mit zusätzlichen Fang- und Putzscheren, Elektroantrieb für Einzelschaltung, sichtbare Beschlagteile, Farbton silber.
Menge: 6,000 St
Leistungsbereichkatalog: 029
DIN276-1_08: 334
Kostengruppe DIN 276 2018-12: 334

#### Abschnitt 2.2 Außentüren

*Hinweis: Hinweis zum Titel Außentüren Werkhalle*
Die Zuätzlich technischen Vertragsbedingungen (ZTV) gem. der LV-Vorbemerkungen  Punkt 5 werden zu den Außentüren der Werkhalle wie folgt ergänzt:

Die Im Langtext angegebenen Nennmaße sind anhand der Archtitektenplanung vor Ort zu prüfen. Es ist zu jeder Tür ein separates Aufmaß, eine Einzelanfertigung und eine zugeordnete Montage vor Ort vorzusehen.

Die Leistungen zur Werk- und Montageplanung sind sinngemäß nach DIN 18360 Abs. 3.1.7 vor  Fertigungsbeginn zu erstellen und werden nicht gesondert vergütet.

Weitere Ausführungen gem. Türliste bzw. Angaben seitens der Architektenplanung zur Ausführung (z.B. Türanschlagseite, Angaben zur Montage an Band- oder Bandgegenseite, Abmessungen Geh-/Standflügel etc.).

In Ergänzung zu den im Langtext der einzelnen Positionen aufgeführten Bauelemente werden diese mit folgender Einzelbeschreibung konkretisiert:

Einzelbeschreibung Nr. 1
a.) zu den Türbändern: für Alurahmen/Stahlzarge mit 3-D-verstellbarem Aufnahmeelement, 3-teilig, mit Kugellagering,
b.) PZ-Schloss: mit Panikfunktion bei Notausgangsverschluss.

**2.2.10 Außentürel. Drehflügeltür 1flg B 1385 mm H 2260 mm stumpfer Anschlag 1,9W/m2K RC2 P4A Rahmentür Alu**
STLB-Bau 2025-10 026
Außentürelement, als Drehflügeltür, einflügelig, mit Anschlagfalz,
lichte Durchgangsmaße des Gehflügels B/H in mm '1030/2030'
Breite Nennmaß Wandöffnung '1385' mm,
Höhe Nennmaß Wandöffnung '2260' mm,
Wandaufbau im Anschlussbereich einschalig, Befestigung an Porenbeton, Leibungsmontage außen, in Öffnungen mit stumpfem Anschlag,
bauphysikalische Anforderungen: Windlast Klasse 3 (Prüfdruck P1 1200 Pa) DIN EN 12210, Schlagregendichtheit Klasse 5 A (200 Pa) DIN EN 12208, Wärmeschutz DIN EN ISO 10077-1, DIN 4108-4 Ud kleiner gleich 1,9 W/m2K, Gesamtenergiedurchlassgrad Verglasung g 0,7 DIN EN 410, Luftdurchlässigkeit Klasse 2 DIN EN 12207, Einbruchhemmung RC 2 DIN EN 1627, Mechanische Festigkeit Klasse 4 DIN EN 1192, angriffhemmend P4A DIN EN 356, Prüfklima d, DIN EN 1121,
Ausführung mit Blockzarge/Blendrahmen, Zarge aus Aluminium, Zarge pulverbeschichtet, Sollschichtdicke DIN EN ISO 12944-5 60 mym, mit 3D-Aufnahmeelementen, ohne Bodeneinstand, Türschwelle, barrierefrei DIN 18040 und DIN EN 17210, aus nichtrostendem Stahl,
Ausführung des Türblatts als Rahmentür, Rahmen aus Aluminium, Oberfläche der Öffnungsfläche pulverbeschichtet, Sollschichtdicke DIN EN ISO 12944-5 80 mym,
Farbton 'RAL 5007 brillantblau,'

Oberfläche der Schließfläche pulverbeschichtet, Sollschichtdicke DIN EN ISO 12944-5 60 mym,
Farbton 'RAL 5007 brillantblau,'

Türflügel transparent und transluzent mit 2 Füllungen, aus Isolierglas, 3-fach, mit VSG einseitig, Riegel/Sprossen glas-/füllungsteilend (horizontal geteilt), UV-beständiger Randverbund und wärmetechnisch verbesserte Abstandhalter DIN EN ISO 10077-1, mit Bändern, 4 Bänder je Flügel,
vorgerichtet für Notausgangsverschluss DIN EN 179 Typ A Drücker-Betätigung, vorgerichtet für Mehrfachverriegelung, vorgerichtet für Obentürschließer, mit Verriegelung, mit Bodendichtung, absenkbar, Abdichtung der äußeren Dichtebene mit imprägniertem Fugendichtungsband aus Schaumkunststoff, Beanspruchungsgruppe 1 DIN 18542, 3-seitig, Dichtung für unteren Anschluss der äußeren Dichtebene mit Fensteranschlussfolie, Anschluss an bodentiefem Element erdberührt, Abdichtung der inneren Dichtebene mit imprägniertem Fugendichtungsband aus Schaumkunststoff Beanspruchungsgruppe R DIN 18542, 3-seitig, Dichtung für unteren Anschluss der inneren Dichtebene mit Fensteranschlussfolie, diffusionsdicht DIN 4108-3, Dämmebene (Funktionsebene) vollständig ausfüllen,
Ausführung gemäß Einzelbeschreibung,
Einzelbeschreibungs-Nr '1 und zusätzlich zur Verglasung: Vogelschutzfolie mit horizontalen Streifenmuster, transluzent, witterungsbeständig, auf äußere Glasflächen kleben.'
Menge: 2,000 St
Leistungsbereichkatalog: 026
DIN276-1_08: 334
Kostengruppe DIN 276 2018-12: 334

**2.2.20 Mehrfachverriegelung Panikfunktion Wechselfunktion Profilzyl Schlossentfernung 92mm**
Mehrfachverriegelung, mit Panikfunktion, Anwendungsbereich Tür Klasse B (nur nach außen öffnende einflügelige Fluchttür), als Wechselfunktion, vorgerichtet für Profilzylinder DIN 18252, 2tourig, für einflügelige Tür,
Anforderungen nach DIN EN 1906:
-Gebrauchskategorie Klasse 4,
-Dauerfunktionstüchtigkeit Klasse 7,
-Feuerbeständigkeit Klasse 0,
-Sicherheit Klasse 1,
-Einbruchschutz Klasse 2,
-Korrosionsbeständigkeit DIN EN 1670 Klasse 3,
inkl. Drückergarnitur als Schutzbeschlag, nach DIN 18257 Widerstandsklasse ES 1, als Wechselgarnitur mit Drücker und Türknauf, nicht drehbar, aus nichtrostendem Stahl, Drücker gekröpft und u-förmig, matt gebürstet, Langschild, Entfernung Schloss 92 mm, gelocht für Profilzylinder, verdeckt verschrauben,
Schließblech/-teile profilabhängig, Stulpschiene mit Verriegelungen an 3 Stellen aus Stahl, korrosionsgeschützt, Falle und Riegel des Hauptschlosses aus Stahl, korrosionsgeschützt.
Menge: 2,000 St
DIN276-1_08: 334
Kostengruppe DIN 276 2018-12: 334

**2.2.30 Obentürschließer Gr.6 Außentür einflg. Endanschlag Gleitschiene Korrosionsbeständigkeit Kl.3**
STLB-Bau 2025-10 029
Obentürschließer Größenklasse 6 DIN EN 1154, für Außentür, einflügelig, mit Endanschlag, mit Gleitschiene ohne Feststellung, Einbau in Bandgegenseite, Korrosionsbeständigkeit DIN EN 1670 Klasse 3.
Menge: 2,000 St
Leistungsbereichkatalog: 029
DIN276-1_08: 334
Kostengruppe DIN 276 2018-12: 334

### Bereich 3 Anbau 2-geschossig

#### Abschnitt 3.1 Pfosten-Riegel-Fassade

*Hinweis: Hinweis zum Titel Pfosten-Riegel-Fassade*
Die Zuätzlich technischen Vertragsbedingungen (ZTV) gem. der LV-Vorbemerkungen werden zur P-R-Fassade der Werkhalle wie folgt ergänzt:

Die P-R-Fassaden des  Anbaus sollen innerhalb der Treppenhäuser 1 und 2 errichtet werden.  Der Einbau Pfosten-Riegel-Fassade in Achse E erfolgt ab der Bodenplatte bis 5,95 m (UKR Sturz) über OKRF (Treppenhaus 1), bzw. bis  8,42 m (UKR Sturz) über OKRF (Treppenhaus 2).
Die Lagerung der Pfosten-Riegel-Fassaden erfolgt umlaufend in der Wandöffnung. Bei der Pfosten-Riegel-Fassade im Treppenhaus 2 sollen die Lasten zusätzlich über ein Stahlbetonbalken (ca. 4,57 über OKRF) abgefangen werden.

Die Im Langtext angegebenen Maße sind anhand der Archtitektenplanung vor Ort zu prüfen.

Die Leistungen zur Werk- und Montageplanung sind sinngemäß
nach DIN 18360 Abs. 3.1.7 vor  Fertigungsbeginn zu erstellen und werden nicht gesondert vergütet.

Ergänzend zu den in den Langtexten der einzelnen Positionen aufgeführten Leistungen werden diese mit folgenden Einzelbeschreibungen konkretisiert:

Einzelbeschreibung Nr. 2:

- Schlagregendichtheit nach EN 12154: Klasse 6,
- Luftdurchlässigkeit nach EN 12152: Klasse A3,
- Stoßfestigkeit nach EN 14019 Klasse I3/E3,
- wärmegedämmte Hohlprofile, entsprechend des angegebenen
 Ucw-Werts,
-  weitere Eigenschaften zur Vorbemessung und Bauphysik sind im Langtext der Festverglasungselemente zu entnehmen, statische Endbemessung der Konstruktion erfolgt durch den AN; die Leistung zur statischen Berechnung wird mit gesondert vergütet,
- Befestigung an Außenwandplatten aus Stahlbeton: thermisch getrennt, einschl. erforderlicher Stahlwinkel etc..

Einzelbeschreibung Nr. 2a, Bauwerksanschluss:

Anschluss der P-R-Fassaden ober- und unterseitig, sowie seitlich innerhalb der Dämm-und Tragebene der Wand, zweischalig, bestehend  aus Stahlbeton und Vorhangfassade mit Dämmung:

oberseitiger und seitlicher Anschluss:
-  Der Bereich zwischen Falz und Baukörper ist umlaufend mit Wärmedämmung aus Mineralwolle zu verfüllen, zur Abdichtung der äußeren Dichtebene ist eine diffusionsoffene Fensteranschlussfolie, zur Abdichtung der inneren Dichtebene ist eine diffusionshemmende/-dichte Fensteranschlussfolie in die Falz einzuspannen und auf dem Baukörper zu verkleben.

-  Raumseitig ist umlaufend zwischen Baukörper und Riegel bzw. Pfosten ein Aluminium-Profil, Abwicklung ca. 230 mm,  t=2mm, 3-fach gekantet, Beschichtung wie Fassade, verdeckt befestigen, Anschluss an Baukörper mit dauerelastischem Fugendichtband, diffusionsoffen.

- Außenseitig ist am seitlichen Anschluss eine Aluminium-Blende, 2-fach gekantetes (Z-Profil) Aluminium, Abwicklung ca. 180mm, t=2mm, in Falz der Pfosten/Riegel eingespannt und über die Dämmung der Vorhangfassade zu führen.

unterseitiger Anschluss
- Die Pfosten-Riegel-Fassaden schließen an den ca. 120mm tieferliegenden Rohboden an. Der Hohlraum zwischen Riegel und Rohboden ist mit gekanteten Anschlussblechen, Abwicklungen ca. 300mm und 240mm, d= 3mm zu verschließen. Zur Abdichtung der äußeren Dichtebene ist eine diffusionsoffene Fensteranschlussfolie, zur Abdichtung der inneren Dichtebene ist eine diffusionshemmende/-dichte Fensteranschlussfolie in die Falz einzuspannen und auf dem Baukörper zu verkleben.

- Unterhalb der Fensterebene bzw. seitlich der Bodenplatte ist ein Dämmpaneel, Dämmplatte mit  Alublech eingefasst,  einzubauen, Höhe ca. 450mm. Die Leistung wird gesondert vergütet.

*Hinweis: PR Fassade TRH 1*

**3.1.10 UK Pfosten-Riegel-Fassade B 4760 mm H 5950 mm UK Alu T 125 mm B 50 mm**
STLB-Bau 2025-10 031
Unterkonstruktion für Pfosten-Riegel-Fassade DIN EN 13830,
Breite Gesamtkonstruktion '4760' mm,
Höhe Gesamtkonstruktion '5950' mm,

aus Aluminium, als Hohlprofil, rundkantig, pulverbeschichtet,
Farbton 'RAL 5007 brillantblau,'
Tiefe '125' mm,
Ansichtsbreite '50' mm,
Andruckprofile aus Aluminium, sichtbar befestigt, verdeckt, Deckschalen aus Aluminium,
Aufteilung der Pfosten-Riegel-Konstruktion in folgende Elemente:
Festverglasungselemente,
Anzahl '8' St,

Fenster,
Anzahl '1' St,

Türen,
Anzahl '1' St,

die Elemente werden gesondert vergütet,
Wärmedurchgangskoeffizient Ucw der Gesamtkonstruktion DIN EN ISO 12631 über 1,7 bis 1,8 W/m2K, Befestigungsuntergrund Stahlbeton, Ausführung gemäß Einzelbeschreibung,
Einzelbeschreibungs-Nr '2 und zusätzlich zu den nachfolgend aufgeführten Verglasungen (Festverglasung, Einfachfenster, Außentür) ist eine Vogelschutzfolie mit horizontalen Streifenmuster, transluzent, witterungsbeständig, auf äußere Glasflächen zu kleben.'
Menge: 1,000 St
Leistungsbereichkatalog: 031
DIN276-1_08: 337
Kostengruppe DIN 276 2018-12: 337

**3.1.20 Festverglasungsel. Pfosten-Riegel-Fassade H 2755 mm B 1345 mm g0,7 Isolierglas 2fach D 8mm D 8mm**
*** Bezugsbeschreibung
STLB-Bau 2025-04 031
Festverglasungselement, für Pfosten-Riegel-Fassade DIN EN 13830 aus Aluminium,
Höhe '2755' mm,
Breite '1345' mm,

bauphysikalische Anforderungen: Gesamtenergiedurchlassgrad Verglasung g 0,7 DIN EN 410,
aus Isolierglas, 2-fach, Innenscheibe aus Verbund-Sicherheitsglas (VSG), aus Floatglas DIN EN 572-2, Gesamtnenndicke 8 mm, 2-scheibig, Scheibenzwischenraum 16 mm, Außenscheibe aus Verbund-Sicherheitsglas (VSG), aus Floatglas DIN EN 572-2, Gesamtnenndicke 8 mm, 2-scheibig.
Menge: 2,000 St
Leistungsbereichkatalog: 031
DIN276-1_08: 337
Kostengruppe DIN 276 2018-12: 337

**3.1.30 Festverglasungsel. Pfosten-Riegel-Fassade H 2755 mm B 455 mm Isolierglas 2fach D 8mm D 8mm**
*** wie Position 3.1.20
STLB-Bau 2025-04 031
Breite '455' mm,
Menge: 1,000 St
Leistungsbereichkatalog: 031
DIN276-1_08: 337
Kostengruppe DIN 276 2018-12: 337

**3.1.40 Festverglasungsel. Pfosten-Riegel-Fassade H 1565 mm B 1930 mm g0,7 Isolierglas 2fach D 8mm**
*** Bezugsbeschreibung
STLB-Bau 2025-04 031
Festverglasungselement, für Pfosten-Riegel-Fassade DIN EN 13830 aus Aluminium,
Höhe '1565' mm,
Breite '1930' mm,

bauphysikalische Anforderungen: Gesamtenergiedurchlassgrad Verglasung g 0,7 DIN EN 410,
aus Isolierglas, 2-fach, Innenscheibe aus Einscheiben-Sicherheitsglas (ESG), aus Floatglas DIN EN 572-2, Scheibenzwischenraum 16 mm, Nenndicke 6 mm, Außenscheibe aus Verbund-Sicherheitsglas (VSG), aus Floatglas DIN EN 572-2, Gesamtnenndicke 8 mm, 2-scheibig.
Menge: 2,000 St
Leistungsbereichkatalog: 031
DIN276-1_08: 337
Kostengruppe DIN 276 2018-12: 337

**3.1.50 Festverglasungsel. Pfosten-Riegel-Fassade H 1565 mm B 1345 mm Isolierglas 2fach D 8mm**
*** wie Position 3.1.40
STLB-Bau 2025-04 031
Breite '1345' mm,
Menge: 3,000 St
Leistungsbereichkatalog: 031
DIN276-1_08: 337
Kostengruppe DIN 276 2018-12: 337

**3.1.60 Einfachfenster Pfosten-Riegel-Fassade B 1345 mm H 1565 mm 1tlg Rahmen Alu Isolierglas 3fach Anschl.allseitig**
STLB-Bau 2025-04 031
Einfachaußenfenster, für Pfosten-Riegel-Fassade DIN EN 13830 aus Aluminium,
Breite Blendrahmen '1345' mm,
Höhe Blendrahmen '1565' mm,
einteilig,
Rahmen aus Aluminium, flächenbündig, Rahmenoberfläche innen pulverbeschichtet, Rahmenoberfläche außen pulverbeschichtet, 1. Teil Drehkipp, Fenster transparent mit einer Füllung,
als Verglasung aus Isolierglas, 3-fach, Innenscheibe aus Einscheiben-Sicherheitsglas (ESG), aus Floatglas DIN EN 572-2, Scheibenzwischenraum 12 mm, Nenndicke 6 mm, Mittelscheibe aus Einscheiben-Sicherheitsglas (ESG), aus Floatglas DIN EN 572-2, Nenndicke 4 mm, zweiter Scheibenzwischenraum 12 mm, Außenscheibe aus Einscheiben-Sicherheitsglas (ESG), aus Floatglas DIN EN 572-2, Nenndicke 4 mm, Anschluss allseitig an Pfosten-Riegel-Konstruktion,
Antrieb manuell, mit verdeckt liegendem Beschlag, Fenstergriff aus nichtrostendem Stahl, mattgebürstet.
Menge: 1,000 St
Leistungsbereichkatalog: 031
DIN276-1_08: 337
Kostengruppe DIN 276 2018-12: 337

*Hinweis: PR Fassade TRH 2*

**3.1.70 UK Pfosten-Riegel-Fassade B 4760 mm H 8420 mm UK Alu T 125 mm B 50 mm**
STLB-Bau 2025-10 031
Unterkonstruktion für Pfosten-Riegel-Fassade DIN EN 13830,
Breite Gesamtkonstruktion '4760' mm,
Höhe Gesamtkonstruktion '8420' mm,

aus Aluminium, als Hohlprofil, rundkantig, pulverbeschichtet,
Farbton 'RAL 5007 brillantblau,'
Tiefe '125' mm,
Ansichtsbreite '50' mm,
Andruckprofile aus Aluminium, sichtbar befestigt, verdeckt, Deckschalen aus Aluminium,
Aufteilung der Pfosten-Riegel-Konstruktion in folgende Elemente:
Festverglasungselemente,
Anzahl '10' St,

Fenster,
Anzahl '2' St,

Türen,
Anzahl '1' St,

Paneele,
Anzahl '3' St,

die Elemente werden gesondert vergütet,
Wärmedurchgangskoeffizient Ucw der Gesamtkonstruktion DIN EN ISO 12631 über 1,7 bis 1,8 W/m2K, Befestigungsuntergrund Stahlbeton, Ausführung gemäß Einzelbeschreibung,
Einzelbeschreibungs-Nr '2 und zusätzlich zu den nachfolgend aufgeführten Verglasungen (Festverglasung, Einfachfenster, Außentür) ist eine Vogelschutzfolie mit horizontalen Streifenmuster, transluzent, witterungsbeständig, auf äußere Glasflächen zu kleben.'
Menge: 1,000 St
Leistungsbereichkatalog: 031
DIN276-1_08: 337
Kostengruppe DIN 276 2018-12: 337

**3.1.80 Festverglasungsel. Pfosten-Riegel-Fassade H 2755 mm B 1345 mm g0,7 Isolierglas 2fach D 8mm D 8mm**
*** Bezugsbeschreibung
STLB-Bau 2025-10 031
Festverglasungselement, für Pfosten-Riegel-Fassade DIN EN 13830, vorh. Unterkonstruktion aus Aluminium,
Höhe '2755' mm,
Breite '1345' mm,

bauphysikalische Anforderungen: Gesamtenergiedurchlassgrad Verglasung g 0,7 DIN EN 410,
aus Isolierglas, 2-fach, Innenscheibe aus Verbund-Sicherheitsglas (VSG), aus Floatglas DIN EN 572-2, Gesamtnenndicke 8 mm, 2-scheibig, Scheibenzwischenraum 16 mm, Außenscheibe aus Verbund-Sicherheitsglas (VSG), aus Floatglas DIN EN 572-2, Gesamtnenndicke 8 mm, 2-scheibig.
Menge: 2,000 St
Leistungsbereichkatalog: 031
DIN276-1_08: 337
Kostengruppe DIN 276 2018-12: 337

**3.1.90 Festverglasungsel. Pfosten-Riegel-Fassade H 2755 mm B 455 mm g0,7 Isolierglas 2fach D 8mm D 8mm**
*** wie Position 3.1.80
STLB-Bau 2025-04 031
Breite '455' mm,
Menge: 1,000 St
Leistungsbereichkatalog: 031
DIN276-1_08: 337
Kostengruppe DIN 276 2018-12: 337

**3.1.100 Festverglasungsel. Pfosten-Riegel-Fassade H 1640 mm B 1345 mm g0,7 Isolierglas 2fach D 8mm**
*** Bezugsbeschreibung
STLB-Bau 2025-04 031
Festverglasungselement, für Pfosten-Riegel-Fassade DIN EN 13830 aus Aluminium,
Höhe '1640' mm,
Breite '1345' mm,

bauphysikalische Anforderungen: Gesamtenergiedurchlassgrad Verglasung g 0,7 DIN EN 410,
aus Isolierglas, 2-fach, Innenscheibe aus Einscheiben-Sicherheitsglas (ESG), aus Floatglas DIN EN 572-2, Scheibenzwischenraum 16 mm, Nenndicke 6 mm, Außenscheibe aus Verbund-Sicherheitsglas (VSG), aus Floatglas DIN EN 572-2, Gesamtnenndicke 8 mm, 2-scheibig.
Menge: 4,000 St
Leistungsbereichkatalog: 031
DIN276-1_08: 337
Kostengruppe DIN 276 2018-12: 337

**3.1.110 Festverglasungsel. Pfosten-Riegel-Fassade H 1640 mm B 1930 mm g0,7 Isolierglas 2fach D 8mm**
*** wie Position 3.1.100
STLB-Bau 2025-04 031
Breite '1930' mm,
Menge: 3,000 St
Leistungsbereichkatalog: 031
DIN276-1_08: 337
Kostengruppe DIN 276 2018-12: 337

**3.1.120 Paneel Pfosten-Riegel-Fassade H 675 mm B 1345 mm D 32 mm mehrschichtig Alu Mineralwolle Alu**
*** Bezugsbeschreibung
STLB-Bau 2025-10 031
Paneel, für Pfosten-Riegel-Fassade DIN EN 13830, vorh. Unterkonstruktion aus Aluminium,
Höhe '675' mm,
Breite '1345' mm,
Dicke '32' mm,
Paneel mehrschichtig,
raumseitig aus Aluminium,
Art/Oberfläche 'pulverbeschichtet entsprechend der P-R-Konstruktion'

mit Dämmung aus Mineralwolle, witterungsseitig aus Aluminium,
Art/Oberfläche 'pulverbeschichtet entsprechend der PR-Kontruktion'

Paneel mit offener Randausbildung.
Menge: 2,000 St
Leistungsbereichkatalog: 031
DIN276-1_08: 337
Kostengruppe DIN 276 2018-12: 337

**3.1.130 Paneel Pfosten-Riegel-Fassade H 675 mm B 1930 mm D 32 mm mehrschichtig Alu Mineralwolle Alu**
*** wie Position 3.1.120
STLB-Bau 2025-04 031
Breite '1930' mm,
Menge: 1,000 St
Leistungsbereichkatalog: 031
DIN276-1_08: 337
Kostengruppe DIN 276 2018-12: 337

**3.1.140 Einfachfenster Pfosten-Riegel-Fassade B 1345 mm H 1640 mm 1tlg Rahmen Alu Isolierglas 3fach Anschl.allseitig**
STLB-Bau 2025-04 031
Einfachaußenfenster, für Pfosten-Riegel-Fassade DIN EN 13830 aus Aluminium,
Breite Blendrahmen '1345' mm,
Höhe Blendrahmen '1640' mm,
einteilig,
Rahmen aus Aluminium, flächenbündig, Rahmenoberfläche innen pulverbeschichtet, Rahmenoberfläche außen pulverbeschichtet, 1. Teil Drehkipp, Fenster transparent mit einer Füllung,
als Verglasung aus Isolierglas, 3-fach, Innenscheibe aus Einscheiben-Sicherheitsglas (ESG), aus Floatglas DIN EN 572-2, Scheibenzwischenraum 12 mm, Nenndicke 6 mm, Mittelscheibe aus Einscheiben-Sicherheitsglas (ESG), aus Floatglas DIN EN 572-2, Nenndicke 4 mm, zweiter Scheibenzwischenraum 12 mm, Außenscheibe aus Einscheiben-Sicherheitsglas (ESG), aus Floatglas DIN EN 572-2, Nenndicke 4 mm, Anschluss allseitig an Pfosten-Riegel-Konstruktion,
Antrieb manuell, mit verdeckt liegendem Beschlag, Fenstergriff aus nichtrostendem Stahl, mattgebürstet.
Menge: 2,000 St
Leistungsbereichkatalog: 031
DIN276-1_08: 337
Kostengruppe DIN 276 2018-12: 337

*Hinweis: Tür- und Beschlagselemente*

**3.1.150 Außentürel. Pfosten-Riegel-Fassade B 1475 mm H 2755 mm 1flg 1,9W/m2K RC2 Rahmentür Alu-Strangpressprofil Isolierglas 2fach D 8mm D 8mm**
STLB-Bau 2025-10 031
Außentürelement, für Pfosten-Riegel-Fassade DIN EN 13830,
Breite Nennmaß Wandöffnung '1475' mm,
Höhe Nennmaß Wandöffnung '2755' mm,
vorh. Unterkonstruktion aus Aluminium, als Drehflügeltür, einflügelig,
bauphysikalische Anforderungen: Windlast Klasse 3 (Prüfdruck P1 1200 Pa) DIN EN 12210, Schlagregendichtheit Klasse 5 A (200 Pa) DIN EN 12208, Wärmeschutz DIN EN ISO 10077-1, DIN 4108-4 Ud kleiner gleich 1,9 W/m2K, Gesamtenergiedurchlassgrad Verglasung g 0,7 DIN EN 410, Luftdurchlässigkeit Klasse 2 DIN EN 12207, Einbruchhemmung RC 2 DIN EN 1627, Mechanische Festigkeit Klasse 4 DIN EN 1192, angriffhemmend P4A DIN EN 356, Prüfklima d, DIN EN 1121,
Ausführung als Rahmentür aus Aluminium-Strangpressprofil, Oberfläche der Öffnungsfläche pulverbeschichtet, Oberfläche der Schließfläche pulverbeschichtet, Türflügel mit einer transparent/transluzenten Füllung,
Verglasung aus Isolierglas, 2-fach, aus Verbund-Sicherheitsglas (VSG), aus Floatglas DIN EN 572-2, Gesamtnenndicke 8 mm, 2-scheibig, Scheibenzwischenraum 16 mm, aus Verbund-Sicherheitsglas (VSG), aus Floatglas DIN EN 572-2, Gesamtnenndicke 8 mm, 2-scheibig, UV-beständiger Randverbund und wärmetechnisch verbesserte Abstandhalter DIN EN ISO 10077-1,
vorgerichtet für Notausgangsverschluss DIN EN 179 Typ A Drücker-Betätigung,
vorgerichtet für PZ-Schloss,
vorgerichtet für Obentürschließer.
Menge: 2,000 St
Leistungsbereichkatalog: 031
DIN276-1_08: 337
Kostengruppe DIN 276 2018-12: 337

**3.1.160 Unterbauprofil wärmedämmend Außentürel. B 60-80mm H 60 mm**
Unterbauprofil, wärmedämmend (U-Wert gemäß Uf-Wert Blendrahmen), für Außentürelement, Ansichtsbreite über 60 bis 80 mm,Profilhöhe 60 mm,
einschl. systemspezifische Befestigungskonstruktion, nach Erfordernis: Türschwellenabdeckung.
Menge: 3,000 m
Leistungsbereichkatalog: 026
DIN276-1_08: 334
Kostengruppe DIN 276 2018-12: 337

**3.1.170 Mehrfachverriegelung Panikfunktion Wechselfunktion Profilzyl Schlossentfernung 92mm**
Mehrfachverriegelung, mit Panikfunktion, Anwendungsbereich Tür Klasse B (nur nach außen öffnende einflügelige Fluchttür), als Wechselfunktion, vorgerichtet für Profilzylinder DIN 18252, 2tourig, für einflügelige Tür,
Anforderungen nach DIN EN 1906:
-Gebrauchskategorie Klasse 4,
-Dauerfunktionstüchtigkeit Klasse 7,
-Feuerbeständigkeit Klasse 0,
-Sicherheit Klasse 1,
-Einbruchschutz Klasse 2,
-Korrosionsbeständigkeit DIN EN 1670 Klasse 3,
inkl. Drückergarnitur als Schutzbeschlag, nach DIN 18257 Widerstandsklasse ES 1, als Wechselgarnitur mit Drücker und Türknauf, nicht drehbar, aus nichtrostendem Stahl, Drücker gekröpft und u-förmig, matt gebürstet, Langschild, Entfernung Schloss 92 mm, gelocht für Profilzylinder, verdeckt verschrauben,
Schließblech/-teile profilabhängig, Stulpschiene mit Verriegelungen an 3 Stellen aus Stahl, korrosionsgeschützt, Falle und Riegel des Hauptschlosses aus Stahl, korrosionsgeschützt.
Menge: 2,000 St
DIN276-1_08: 334

**3.1.180 Obentürschließer Gr.6 Außentür einflg. Endanschlag Gleitschiene Korrosionsbeständigkeit Kl.3**
STLB-Bau 2025-10 029
Obentürschließer Größenklasse 6 DIN EN 1154, für Außentür, einflügelig, mit Endanschlag, mit Gleitschiene ohne Feststellung, Einbau in Bandgegenseite, Korrosionsbeständigkeit DIN EN 1670 Klasse 3.
Menge: 2,000 St
Leistungsbereichkatalog: 029
DIN276-1_08: 334
Kostengruppe DIN 276 2018-12: 334

*Hinweis: Bauwerksanschlüsse PR Fassade TRH 1 und 2*

**3.1.190 Bauwerksanschluss Pfosten-Riegel-Fassade seitl.**
*** Bezugsbeschreibung
STLB-Bau 2025-10 031
Bauwerksanschluss für Pfosten-Riegel-Fassade DIN EN 13830, seitlich, an Wand, Wandaufbau im Anschlussbereich mehrschalig mit VHF, aus Beton.
Menge: 29,000 m
Leistungsbereichkatalog: 031
DIN276-1_08: 337
Kostengruppe DIN 276 2018-12: 337

**3.1.200 Bauwerksanschluss Pfosten-Riegel-Fassade oberseitig**
*** wie Position 3.1.190
oberseitig, an Sturz aus Stahlbeton.
Menge: 10,000 m
Leistungsbereichkatalog: 031
DIN276-1_08: 337
Kostengruppe DIN 276 2018-12: 337

**3.1.210 Bauwerksanschluss Pfosten-Riegel-Fassade unterseitig**
*** wie Position 3.1.190
unterseitig, an Sohle aus Stahlbeton,
Menge: 10,000 m
Leistungsbereichkatalog: 031
DIN276-1_08: 337
Kostengruppe DIN 276 2018-12: 337

**3.1.220 Dämmpaneel Pfosten-Riegel-Fassade unterseitig**
Dämmpaneel, Höhe der Dämmfläche 45 cm, aus  gekanntetem Aluminiumblech, beschichtet, eingespannt in untersten Riegel, mit Perimeterdämmung auf den Seiten der Bodenplatte, Wassereinwirkungsklasse W1.1-E (Bodenfeuchte und nichtdrückendes Wasser bei Bodenplatten und erdberührten Wänden), aus Polystyrol-Hartschaum EPS DIN EN 13163, Bemessungswert der Wärmeleitfähigkeit max. 0,040 W/(mK), Nennwert der Wärmeleitfähigkeit max. 0,039 W/(mK), Dicke 60 mm, Anwendungsgebiet DIN 4108-10 PW, inkl. Befestigung am Baukörper,
Bauwerksabdichtung vom Fundament aus hochführen bis zur Unterkante des Riegels, mechanisch verwahrt. Abwicklung der Bauwerksabdichtung: ca. 500 mm.
Menge: 10,000 m
DIN276-1_08: 337
Kostengruppe DIN 276 2018-12: 337

**3.1.230 Auflager Winkelstahl verz 250/70/12 mm L bis 2m dübeln**
Auflager aus Winkelstahl DIN EN 10056-1, L, feuerverzinkt DIN EN ISO 1461, werkseitiger Korrosionsschutz, 250/70/12 mm, Einzellänge bis 2 m, an Beton, dübeln, Ausführung gemäß Einzelbeschreibung,
Einzelbeschreibungs-Nr seitlich an Bodenplatte, als Unterkonstruktion im Bereich der Türöffnung.
Menge: 3,000 m
Leistungsbereichkatalog: 013
DIN276-1_08: 337
Kostengruppe DIN 276 2018-12: 337

#### Abschnitt 3.2 Fenster

*Hinweis: Hinweis Titel Fenster*
Die Zuätzlich technischen Vertragsbedingungen (ZTV) gem. Punkt 5  (s. LV-Vorbemerkungen) werden zu den Fenstern wie folgt ergänzt:

Die Fenster sind im Erd- und Obergeschoss (EG und OG) hauptsächlich auf einer Brüstung zu montieren.  Es sind 1-, 2- bis 3-teilige Fenster vorgesehen

Die Aufschlagrichtung und die Anordnung der Teiligkeit der Fensterelemente ist aus der beigefügten Architektenplanung zu entnehmen (vgl. beigefügte Planunterlagen, z.B. Grundrisse und
Ansichten).

Die im Langtext angegebenen Blendrahmenbreiten sind anhand
der Archtitektenplanung vor Ort zu prüfen.  In Anlehnung an DIN 18355 sind Maßabweichungen kleiner/größer 50 mm in Länge und Breite als Nebenleistungen zu berücksichtigen.

Es ist zu jedem Fenster ein separates Aufmaß, eine Einzelanfertigung und eine zugeordnete Montage vor Ort vorzusehen.

Die Leistungen zur Werk -  und Montageplanung sind sinngemäß
nach DIN 18360 Abs. 3.1.7 vor  Fertigungsbeginn zu erstellen und werden nicht gesondert vergütet.

**3.2.10 Einfachfenster B 1010 mm H 1550 mm 1tlg 30dB 1,2W/m2K g0,5 Rahmen Alu Isolierglas 3fach Folie Folie überputzbar**
*** Bezugsbeschreibung
STLB-Bau 2025-10 026
Einfachaußenfenster,
Breite Blendrahmen '1010' mm,
Höhe Blendrahmen '1550' mm,
einteilig, Wandaufbau im Anschlussbereich einschalig mit vorgehängter hinterlüfteter Fassade,
bauphysikalische Anforderungen: Rahmendurchbiegung B (kleiner gleich 1/200) DIN EN 12210, Windlast Klasse 5 (Prüfdruck P1 2000 Pa) DIN EN 12210, Schlagregendichtheit Klasse 9 A (600 Pa) DIN EN 12208, bewertetes Schalldämm-Maß DIN 4109 Rw 30 dB, Wärmeschutz DIN EN ISO 10077-1, DIN 4108-4 Uw kleiner gleich 1,2 W/m2K, Gesamtenergiedurchlassgrad Verglasung g 0,5 DIN EN 410, Luftdurchlässigkeit Klasse 3 DIN EN 12207, Mechanische Festigkeit Klasse 3 DIN EN 13115,
Rahmen aus Aluminium, flächenbündig, Rahmenoberfläche außen pulverbeschichtet,
Farbton Rahmen außen 'RAL 7031 blaugrau,'

Sollschichtdicke DIN EN ISO 12944-5 60 mym, Rahmenoberfläche innen pulverbeschichtet,
Farbton Rahmen innen 'RAL 7031 blaugrau,'

Sollschichtdicke DIN EN ISO 12944-5 60 mym, Befestigung des Rahmens mit Rahmendübeln/Fensterbauschrauben,
1. Teil Drehkipp, Fenster transparent und transluzent mit einer Füllung, aus Isolierglas, 3-fach, wärmetechnisch verbesserte Abstandhalter DIN EN ISO 10077-1,
mit Mitteldichtung, mit Beschlag, Fenstergriff aus Aluminium, anodisch oxidiert,
Abdichtung der äußeren Dichtebene mit Fensteranschlussfolie, diffusionsoffen DIN 4108-3, umlaufend, einschl. Verleistung, Abdichtung der inneren Dichtebene mit Fensteranschlussfolie, diffusionsdicht DIN 4108-3, überputzbar, umlaufend, Dichtung für unteren Anschluss der inneren Dichtebene mit Fensteranschlussfolie, diffusionsdicht DIN 4108-3, Dämmebene (Funktionsebene) vollständig ausfüllen, mit Mineralwolle,
Ausführung gemäß Einzelbeschreibung,
Einzelbeschreibungs-Nr '/zusätzlich zur Verglasung: Vogelschutzfolie mit horizontalen Streifenmuster, transluzent, witterungsbeständig, auf äußere Glasflächen kleben (nicht bei santinierten Glasflächen).'
Menge: 2,000 St
Leistungsbereichkatalog: 026
DIN276-1_08: 334
Kostengruppe DIN 276 2018-12: 334

**3.2.20 Einfachfenster B 1010 mm H 1550 mm 1tlg 30dB 1,2W/m2K g0,5 Rahmen Alu Isolierglas 3fach Folie Folie überputzbar**
*** wie Position 3.2.10
STLB-Bau 2025-04 026
vorgerichtet für Sonnenschutzanlage, Aufsetz-Raffstorefertigelement wird gesondert vergütet,
Menge: 1,000 St
Leistungsbereichkatalog: 026
DIN276-1_08: 334
Kostengruppe DIN 276 2018-12: 334

**3.2.30 Einfachfenster B 1010 mm H 1400 mm 1tlg 30dB 1,2W/m2K g0,5 Rahmen Alu Isolierglas 3fach Folie Folie überputzbar**
*** wie Position 3.2.10
STLB-Bau 2025-10 026
Höhe Blendrahmen '1400' mm,
satiniert,
Menge: 6,000 St
Leistungsbereichkatalog: 026
DIN276-1_08: 334
Kostengruppe DIN 276 2018-12: 334

**3.2.40 Einfachfenster B 1010 mm H 1400 mm 1tlg 30dB 1,2W/m2K g0,5 Rahmen Alu Isolierglas 3fach Folie Folie überputzbar**
*** wie Position 3.2.10
STLB-Bau 2025-10 026
Höhe Blendrahmen '1400' mm,
satiniert, vorgerichtet für Sonnenschutzanlage, Aufsetz-Raffstorefertigelement wird gesondert vergütet,
Menge: 1,000 St
Leistungsbereichkatalog: 026
DIN276-1_08: 334
Kostengruppe DIN 276 2018-12: 334

**3.2.50 Einfachfenster B 1010 mm H 1400 mm 1tlg 30dB 1,2W/m2K g0,5 Rahmen Alu Isolierglas 3fach Folie Folie überputzbar**
*** wie Position 3.2.10
STLB-Bau 2025-10 026
Höhe Blendrahmen '1400' mm,
satiniert,
Menge: 1,000 St
Leistungsbereichkatalog: 026
DIN276-1_08: 334
Kostengruppe DIN 276 2018-12: 334

**3.2.60 Einfachfenster B 1010 mm H 1010 mm 1tlg 30dB 1,2W/m2K g0,5 Rahmen Alu Isolierglas 3fach Folie Folie überputzbar**
*** wie Position 3.2.10
STLB-Bau 2025-04 026
Höhe Blendrahmen '1010' mm,
Menge: 5,000 St
Leistungsbereichkatalog: 026
DIN276-1_08: 334
Kostengruppe DIN 276 2018-12: 334

**3.2.70 Einfachfenster B 1010 mm H 1700 mm 1tlg 30dB 1,2W/m2K g0,5 Rahmen Alu Isolierglas 3fach Folie Folie überputzbar**
*** wie Position 3.2.10
STLB-Bau 2025-04 026
Höhe Blendrahmen '1700' mm,
vorgerichtet für Sonnenschutzanlage, Aufsetz-Raffstorefertigelement wird gesondert vergütet,
Menge: 6,000 St
Leistungsbereichkatalog: 026
DIN276-1_08: 334
Kostengruppe DIN 276 2018-12: 334

**3.2.80 Einfachfenster B 1510 mm H 1550 mm 2tlg 30dB 1,2W/m2K g0,5 Rahmen Alu Isolierglas 3fach Folie Folie überputzbar**
*** wie Position 3.2.10
STLB-Bau 2025-04 026
Breite Blendrahmen '1510' mm,
2-teilig, senkrecht geteilt, mit durchlaufendem Pfosten, 2. Teil Dreh, vorgerichtet für Sonnenschutzanlage, Aufsetz-Raffstorefertigelement wird gesondert vergütet,
Menge: 5,000 St
Leistungsbereichkatalog: 026
DIN276-1_08: 334
Kostengruppe DIN 276 2018-12: 334

**3.2.90 Einfachfenster B 2010 mm H 1550 mm 2tlg 30dB 1,2W/m2K g0,5 Rahmen Alu Isolierglas 3fach Folie Folie überputzbar**
*** wie Position 3.2.10
STLB-Bau 2025-04 026
Breite Blendrahmen '2010' mm,
2-teilig, senkrecht geteilt, mit durchlaufendem Pfosten, 2. Teil Drehkipp, vorgerichtet für Sonnenschutzanlage, Aufsetz-Raffstorefertigelement wird gesondert vergütet,
Menge: 2,000 St
Leistungsbereichkatalog: 026
DIN276-1_08: 334
Kostengruppe DIN 276 2018-12: 334

**3.2.100 Einfachfenster B 1510 mm H 1010 mm 2tlg 30dB 1,2W/m2K g0,5 Rahmen Alu Isolierglas 3fach Folie Folie überputzbar**
*** wie Position 3.2.10
STLB-Bau 2025-04 026
Breite Blendrahmen '1510' mm,
Höhe Blendrahmen '1010' mm,
2-teilig, senkrecht geteilt, mit durchlaufendem Pfosten, 2. Teil Dreh,
Menge: 1,000 St
Leistungsbereichkatalog: 026
DIN276-1_08: 334
Kostengruppe DIN 276 2018-12: 334

**3.2.110 Einfachfenster B 1375 mm H 1700 mm 2tlg 30dB 1,2W/m2K g0,5 Rahmen Alu Isolierglas 3fach Folie Folie überputzbar**
*** wie Position 3.2.10
Breite Blendrahmen 1375 mm,Höhe Blendrahmen 1700 mm, 2-teilig, senkrecht geteilt, mit durchlaufendem Pfosten, 2. Teil fest mit 2 Füllungen, als Metall-Verbundelement, aus Aluminium, beschichtet wie Rahmen, Anschluss einseitig an Pfosten.
Menge: 2,000 St
Leistungsbereichkatalog: 026
DIN276-1_08: 334
Kostengruppe DIN 276 2018-12: 334

**3.2.120 Einfachfenster B 2510 mm H 1010 mm 3tlg 30dB 1,2W/m2K g0,5 Rahmen Alu Isolierglas 3fach Folie überputzbar Folie überputzbar**
*** Bezugsbeschreibung
STLB-Bau 2025-10 026
Einfachaußenfenster,
Breite Blendrahmen '2510' mm,
Höhe Blendrahmen '1010' mm,
3-teilig, senkrecht geteilt, mit durchlaufenden Pfosten, Wandaufbau im Anschlussbereich einschalig,
bauphysikalische Anforderungen: Rahmendurchbiegung B (kleiner gleich 1/200) DIN EN 12210, Windlast Klasse 5 (Prüfdruck P1 2000 Pa) DIN EN 12210, Schlagregendichtheit Klasse 9 A (600 Pa) DIN EN 12208, bewertetes Schalldämm-Maß DIN 4109 Rw 30 dB, Wärmeschutz DIN EN ISO 10077-1, DIN 4108-4 Uw kleiner gleich 1,2 W/m2K, Gesamtenergiedurchlassgrad Verglasung g 0,5 DIN EN 410, Mechanische Festigkeit Klasse 3 DIN EN 13115,
Rahmen aus Aluminium, flächenbündig, Rahmenoberfläche außen pulverbeschichtet,
Farbton Rahmen außen 'RAL 7031 blaugrau,'

Sollschichtdicke DIN EN ISO 12944-5 60 mym, Rahmenoberfläche innen pulverbeschichtet,
Farbton Rahmen innen 'RAL 7031 blaugrau,'

Sollschichtdicke DIN EN ISO 12944-5 60 mym, Befestigung des Rahmens mit Rahmendübeln/Fensterbauschrauben,
1. Teil Drehkipp, 2. Teil festverglast, 3. Teil Drehkipp,
Fenster transparent, Füllung aus Isolierglas, 3-fach, mit Beschlag, Fenstergriff aus nichtrostendem Stahl, mattgebürstet, Abdichtung der äußeren Dichtebene mit Fensteranschlussfolie, diffusionsoffen DIN 4108-3, überputzbar, umlaufend, einschl. Verleistung, Dichtung für unteren Anschluss der äußeren Dichtebene mit Fensteranschlussfolie, Abdichtung der inneren Dichtebene mit Fensteranschlussfolie, diffusionsdicht DIN 4108-3, überputzbar, umlaufend, Dichtung für unteren Anschluss der inneren Dichtebene mit Fensteranschlussfolie, diffusionsdicht DIN 4108-3, Dämmebene (Funktionsebene) vollständig ausfüllen, mit Mineralwolle,
Ausführung gemäß Einzelbeschreibung,
Einzelbeschreibungs-Nr '/zusätzlich zur Verglasung: Vogelschutzfolie mit horizontalen Streifenmuster, transluzent, witterungsbeständig, auf äußere Glasflächen kleben (nicht bei santinierten Glasflächen).'
Menge: 8,000 St
Leistungsbereichkatalog: 026
DIN276-1_08: 334
Kostengruppe DIN 276 2018-12: 334

**3.2.130 Einfachfenster B 2510 mm H 1400 mm 3tlg 30dB 1,2W/m2K g0,5 Rahmen Alu Isolierglas 3fach Folie überputzbar Folie überputzbar**
*** wie Position 3.2.120
STLB-Bau 2025-10 026
Höhe Blendrahmen '1400' mm,
satiniert,
Menge: 1,000 St
Leistungsbereichkatalog: 026
DIN276-1_08: 334
Kostengruppe DIN 276 2018-12: 334

**3.2.140 Einfachfenster B 2510 mm H 1400 mm 3tlg 30dB 1,2W/m2K g0,5 Rahmen Alu Isolierglas 3fach Folie überputzbar Folie überputzbar**
*** wie Position 3.2.120
STLB-Bau 2025-10 026
Höhe Blendrahmen '1400' mm,
satiniert, vorgerichtet für Sonnenschutzanlage, Aufsetz-Raffstorefertigelement wird gesondert vergütet.
Menge: 7,000 St
Leistungsbereichkatalog: 026
DIN276-1_08: 334
Kostengruppe DIN 276 2018-12: 334

**3.2.150 Einfachfenster B 2510 mm H 1550 mm 3tlg 30dB 1,2W/m2K g0,5 Rahmen Alu Isolierglas 3fach Folie überputzbar Folie überputzbar**
*** wie Position 3.2.120
STLB-Bau 2025-04 026
Höhe Blendrahmen '1550' mm,
vorgerichtet für Sonnenschutzanlage, Aufsetz-Raffstorefertigelement wird gesondert vergütet.
Menge: 7,000 St
Leistungsbereichkatalog: 026
DIN276-1_08: 334
Kostengruppe DIN 276 2018-12: 334

**3.2.160 Blendrahmenverbreiterung Fenster seitl.2seitig Rahmen Kunststoff B 20-40mm**
STLB-Bau 2025-10 026
Blendrahmenverbreiterung für Fenster, seitlich zweiseitig, aus Kunststoff, Ansichtsbreite über 20 bis 40 mm, geeignet für Befestigung von Sicht-/Sonnenschutzanlagen.
Menge: 45,000 m
Leistungsbereichkatalog: 026
DIN276-1_08: 334
Kostengruppe DIN 276 2018-12: 334

#### Abschnitt 3.3 Außentüren

*Hinweis: Hinweis zum Titel Außentüren Anbau*
Die Zuätzlich technischen Vertragsbedingungen (ZTV) gem. der LV-Vorbemerkungen  Punkt 5 werden zu den Außentüren der Werkhalle wie folgt ergänzt:

Die Im Langtext angegebenen Nennmaße sind anhand der Archtitektenplanung vor Ort zu prüfen. Es ist zu jeder Tür ein separates Aufmaß, eine Einzelanfertigung und eine zugeordnete Montage vor Ort vorzusehen.

Die Leistungen zur Werk- und Montageplanung sind sinngemäß nach DIN 18360 Abs. 3.1.7 vor  Fertigungsbeginn zu erstellen und werden nicht gesondert vergütet.

Weitere Ausführungen gem. Türliste bzw. Angaben seitens der Architektenplanung zur Ausführung (z.B. Türanschlagseite, Angaben zur Montage an Band- oder Bandgegenseite, Abmessungen Geh-/Standflügel etc.).

In Ergänzung zu den im Langtext der einzelnen Positionen aufgeführten Bauelemente werden diese mit folgender Einzelbeschreibung konkretisiert:

Einzelbeschreibung Nr. 1
a.) zu den Türbändern: für Alurahmen/Stahlzarge mit 3-D-verstellbarem Aufnahmeelement, 3-teilig, mit Kugellagering,
b.) PZ-Schloss: mit Panikfunktion bei Notausgangsverschluss.

**3.3.10 Außentürel. Drehflügeltür 1flg B 1260 mm H 2260 mm stumpfer Anschlag 1,9W/m2K RC2N P4A Rahmentür Alu**
*** Bezugsbeschreibung
STLB-Bau 2025-10 026
Außentürelement, als Drehflügeltür, einflügelig, mit Anschlagfalz,
Breite Nennmaß Wandöffnung '1260' mm,
Höhe Nennmaß Wandöffnung '2260' mm,
Wandaufbau im Anschlussbereich einschalig mit VHF, Befestigung an Stahlbeton, Leibungsmontage außen, in Öffnungen mit stumpfem Anschlag,
bauphysikalische Anforderungen: Windlast Klasse 3 (Prüfdruck P1 1200 Pa) DIN EN 12210, Schlagregendichtheit Klasse 5 A (200 Pa) DIN EN 12208, Wärmeschutz DIN EN ISO 10077-1, DIN 4108-4 Ud kleiner gleich 1,9 W/m2K, Gesamtenergiedurchlassgrad Verglasung g 0,7 DIN EN 410, Luftdurchlässigkeit Klasse 2 DIN EN 12207, Einbruchhemmung RC 2 N DIN EN 1627, Mechanische Festigkeit Klasse 4 DIN EN 1192, angriffhemmend P4A DIN EN 356, Prüfklima d, DIN EN 1121,
Ausführung mit Blockzarge/Blendrahmen, Zarge aus Aluminium, Zarge pulverbeschichtet, Sollschichtdicke DIN EN ISO 12944-5 80 mym, Türschwelle, aus nichtrostendem Stahl, Türschwelle thermisch getrennt,
Ausführung des Türblatts als Rahmentür, Rahmen aus Aluminium, Oberfläche der Öffnungsfläche pulverbeschichtet, Sollschichtdicke DIN EN ISO 12944-5 80 mym,
Farbton 'RAL 5007 brillantblau,'

Oberfläche der Schließfläche pulverbeschichtet, Sollschichtdicke DIN EN ISO 12944-5 60 mym,
Farbton 'RAL 5007 brillantblau,'

Türflügel transparent mit 2 Füllungen, aus Isolierglas, 3-fach, mit VSG einseitig, Riegel/Sprossen glas-/füllungsteilend (horizontal geteilt), UV-beständiger Randverbund und wärmetechnisch verbesserte Abstandhalter DIN EN ISO 10077-1, mit Bändern, 4 Bänder je Flügel,
vorgerichtet für Notausgangsverschluss DIN EN 179 Typ A Drücker-Betätigung, vorgerichtet für Mehrfachverriegelung, vorgerichtet für Obentürschließer, mit Verriegelung, mit Bodendichtung, absenkbar, Abdichtung der äußeren Dichtebene mit Fensteranschlussfolie, diffusionsoffen DIN 4108-3, 3-seitig, Dichtung für unteren Anschluss der äußeren Dichtebene mit Fensteranschlussfolie, Anschluss an bodentiefem Element erdberührt, Abdichtung der inneren Dichtebene mit imprägniertem Fugendichtungsband aus Schaumkunststoff Beanspruchungsgruppe R DIN 18542, 3-seitig, Dichtung für unteren Anschluss der inneren Dichtebene mit Fensteranschlussfolie, diffusionsdicht DIN 4108-3, Dämmebene (Funktionsebene) vollständig ausfüllen,
Ausführung gemäß Einzelbeschreibung,
Einzelbeschreibungs-Nr '1 und zusätzlich zur Verglasung: Vogelschutzfolie mit horizontalen Streifenmuster, transluzent, witterungsbeständig, auf äußere Glasflächen kleben.'
Menge: 3,000 St
Leistungsbereichkatalog: 026
DIN276-1_08: 334
Kostengruppe DIN 276 2018-12: 334

**3.3.20 Außentürel. Drehflügeltür 1flg B 1260 mm H 2260 mm stumpfer Anschlag 1,9W/m2K RC2N P4A Kopplung Rahmentür Alu**
*** wie Position 3.3.10
STLB-Bau 2025-10 026
mit Kopplung, Lage der Kopplung seitlich einseitig, als direkte Kopplung,
Farbton 'RAL 7031 blaugrau,'
Farbton 'RAL 7031 blaugrau,'
Menge: 2,000 St
Leistungsbereichkatalog: 026
DIN276-1_08: 334
Kostengruppe DIN 276 2018-12: 334

**3.3.30 Außentürel. Drehflügeltür 1flg B 1265 mm H 2260 mm 1Seitenteil stumpfer Anschlag 1,9W/m2K RC2N P4A Rahmentür Alu**
*** wie Position 3.3.10
STLB-Bau 2025-10 026
als barrierefreie Ausführung DIN 18040,
lichte Durchgangsmaße des Gehflügels B/H in mm '1050/208,'
Breite Nennmaß Wandöffnung '1265' mm,
mit einem Seitenteil, Türschwelle, barrierefrei DIN 18040 und DIN EN 17210, Seitenteil transparent mit einer Füllung, aus Isolierglas, 3-fach, mit VSG einseitig,vorgerichtet für motorischen Antrieb,
Menge: 1,000 St
Leistungsbereichkatalog: 026
DIN276-1_08: 334
Kostengruppe DIN 276 2018-12: 334

**3.3.40 Außentürel. Drehflügeltür 2flg B 2510 mm H 2700 mm stumpfer Anschlag 1,9W/m2K RC2N P4A Rahmentür Alu**
*** wie Position 3.3.10
STLB-Bau 2025-10 026
2-flügelig,
Breite Nennmaß Wandöffnung '2510' mm,
Höhe Nennmaß Wandöffnung '2700' mm,
Türflügel transparent, transluzent und nichttransparent mit 2 Füllungen, als Metall-Verbundelement, aus Aluminium, vorgerichtet für Beschlaggarnitur, vorgerichtet für Falztreibriegel,
Menge: 1,000 St
Leistungsbereichkatalog: 026
DIN276-1_08: 334
Kostengruppe DIN 276 2018-12: 334

**3.3.50 Blendrahmenverbreiterung Außentürel. seitl.2seitig oben Rahmen Alu B 40-60mm**
STLB-Bau 2025-10 026
Blendrahmenverbreiterung für Außentürelement, seitlich zweiseitig und oben, aus Aluminium, Ansichtsbreite über 40 bis 60 mm.
Menge: 45,000 m
Leistungsbereichkatalog: 026
DIN276-1_08: 334
Kostengruppe DIN 276 2018-12: 334

**3.3.60 Unterbauprofil wärmedämmend Außentürel. B 60-80mm H 70 mm**
STLB-Bau 2025-10 026
Unterbauprofil, wärmedämmend (U-Wert gemäß Uf-Wert Blendrahmen), für Außentürelement, Ansichtsbreite über 60 bis 80 mm,
Profilhöhe '70' mm.
Menge: 11,000 m
Leistungsbereichkatalog: 026
DIN276-1_08: 334
Kostengruppe DIN 276 2018-12: 334

**3.3.70 Auflager Winkelstahl verz 250/70/12 mm L bis 2m dübeln**
Auflager aus Winkelstahl DIN EN 10056-1, L, feuerverzinkt DIN EN ISO 1461, werkseitiger Korrosionsschutz, 250/70/12 mm, Einzellänge bis 2 m, an Beton, dübeln, Ausführung gemäß Einzelbeschreibung,
Einzelbeschreibungs-Nr seitlich an Bodenplatte, als Unterkonstruktion im Bereich der Türöffnung.
Menge: 11,000 m
Leistungsbereichkatalog: 013
DIN276-1_08: 334
Kostengruppe DIN 276 2018-12: 334

**3.3.80 Mehrfachverriegelung Panikfunktion Wechselfunktion Profilzyl Schlossentfernung 92mm**
Mehrfachverriegelung, mit Panikfunktion, Anwendungsbereich Tür Klasse B (nur nach außen öffnende einflügelige Fluchttür), als Wechselfunktion, vorgerichtet für Profilzylinder DIN 18252, 2tourig, für einflügelige Tür,
Anforderungen nach DIN EN 1906:
-Gebrauchskategorie Klasse 4,
-Dauerfunktionstüchtigkeit Klasse 7,
-Feuerbeständigkeit Klasse 0,
-Sicherheit Klasse 1,
-Einbruchschutz Klasse 2,
-Korrosionsbeständigkeit DIN EN 1670 Klasse 3,
inkl. Drückergarnitur als Schutzbeschlag, nach DIN 18257 Widerstandsklasse ES 1, als Wechselgarnitur mit Drücker und Türknauf, nicht drehbar, aus nichtrostendem Stahl, Drücker gekröpft und u-förmig, matt gebürstet, Langschild, Entfernung Schloss 92 mm, gelocht für Profilzylinder, verdeckt verschrauben,
Schließblech/-teile profilabhängig, Stulpschiene mit Verriegelungen an 3 Stellen aus Stahl, korrosionsgeschützt, Falle und Riegel des Hauptschlosses aus Stahl, korrosionsgeschützt.
Menge: 6,000 St
DIN276-1_08: 334
Kostengruppe DIN 276 2018-12: 334

**3.3.90 Mehrfachverriegelung Drückerbetätigung Profilzyl Schlossentfernung 92mm**
Mehrfachverriegelung, für 2-flügelige Tür, vorgerichtet für Profilzylinder DIN 18252, 2tourig,
Anforderungen nach DIN EN 1906:
-Gebrauchskategorie Klasse 4,
-Dauerfunktionstüchtigkeit Klasse 7,
-Feuerbeständigkeit Klasse 0,
-Sicherheit Klasse 1,
-Einbruchschutz Klasse 2,
-Korrosionsbeständigkeit DIN EN 1670 Klasse 3,
inkl. Drückergarnitur als Schutzbeschlag, nach DIN 18257 Widerstandsklasse ES 1, als Wechselgarnitur mit Drücker und Türknauf, nicht drehbar, aus nichtrostendem Stahl, Drücker gekröpft und u-förmig, matt gebürstet, Langschild, Entfernung Schloss 92 mm, gelocht für Profilzylinder, verdeckt verschrauben,
Schließblech/-teile profilabhängig, Stulpschiene mit Verriegelungen an 3 Stellen aus Stahl, korrosionsgeschützt, Falle und Riegel des Hauptschlosses aus Stahl, korrosionsgeschützt.
Menge: 1,000 St
DIN276-1_08: 334
Kostengruppe DIN 276 2018-12: 334

**3.3.100 Türfalztreibriegel Baskülhebel**
STLB-Bau 2025-10 029
Türfalztreibriegel mit Baskülhebel, Treibstangen aus verzinktem Stahl.
Menge: 1,000 St
Leistungsbereichkatalog: 029
DIN276-1_08: 334
Kostengruppe DIN 276 2018-12: 334

**3.3.110 Obentürschließer Gr.6 Außentür einflg. Endanschlag Gleitschiene Korrosionsbeständigkeit Kl.3**
*** Bezugsbeschreibung
STLB-Bau 2025-10 029
Obentürschließer Größenklasse 6 DIN EN 1154, für Außentür, einflügelig, mit Endanschlag, mit Gleitschiene ohne Feststellung, Einbau in Bandgegenseite, Korrosionsbeständigkeit DIN EN 1670 Klasse 3.
Menge: 5,000 St
Leistungsbereichkatalog: 029
DIN276-1_08: 334
Kostengruppe DIN 276 2018-12: 334

**3.3.120 Obentürschließer Gr.6 barrierefrei Außentür einflg. Endanschlag Gleitschiene Korrosionsbeständigkeit Kl.3**
*** wie Position 3.3.110
STLB-Bau 2025-10 029
als barrierefreie Ausführung DIN 18040,
Menge: 1,000 St
Leistungsbereichkatalog: 029
DIN276-1_08: 334
Kostengruppe DIN 276 2018-12: 334

*Hinweis*
Hinweis zu folgenden Positionen:
Zu einer Außentür wird eine vollumfängliche Barrierefreiheit gefordert. Vom AN sind eigenverantwortliche Koordinierungsabstimmungen mit dem separat beauftragten Elektrogewerk zur Angebotserstellung und zur Ausführung zu berücksichtigen.

**3.3.130 Drehflügelantrieb 1flg Außentür**
STLB-Bau 2025-10 029
Drehflügelantrieb mit einstellbarer Offenhaltezeit, 230 V AC, für einflügelige Türanlagen, für Außentür, Montage Bandseite, 2 Taster, Sicherheitseinrichtung für den Schwenkbereich der Tür als Sensor, Programmschalter extern, mit 3 Schaltstellungen -Aus-, -Automatikbetrieb-, -Daueroffen-, Farbton silber.
Menge: 1,000 St
Leistungsbereichkatalog: 029
DIN276-1_08: 334
Kostengruppe DIN 276 2018-12: 334

**3.3.140 Türöffner 6-12VAC/DC wassergesch T 28mm**
STLB-Bau 2025-10 053
Elektromagnetischer Türöffner, Bemessungsbetriebsspannung 6 bis 12 V AC/DC, mit mechanischer Entriegelung, in wassergeschützter Ausführung, Kastentiefe 28 mm.
Menge: 1,000 St
Leistungsbereichkatalog: 053
DIN276-1_08: 334
Kostengruppe DIN 276 2018-12: 452

**3.3.150 Energiesäule außen**
Energiesäule außen,
für Taster und Schlüsselschalter, für den Außenbereich,
aus nichtrostendem Stahl, matt gebürstet, Abmessungen L/B bis 120/120 mm, oben geschlossen, unten mit Kopfplatte,
Höhe über 1000 bis 1200 mm, vorgerichtet für die Aufnahme der zuvor beschriebenen Türöffner, einschl. flexibles Leerrohr bis 20 m zur Leistungsführung,
auf Fundament kraftschlüssig anschließen, Fundament wird gesondert vergütet.
Menge: 1,000 St
DIN276-1_08: 334

**3.3.160 Zulage zur Energiesäule außen für Fundament**
Zulage zur Energiesäule außen für Fundament, aus Beton, einschließlich Erdarbeiten.
Menge: 1,000 St
DIN276-1_08: 334

#### Abschnitt 3.4 Vordach

**3.4.10 Vordach Glas linienförmig einseitig gelagert VSG Floatglas D 10mm B 221 cm H 150 cm einsetzen abdichten**
Vordachkonstruktion, frei auskragend, nicht begehbar,
als bauaufsichtlich zugelassenes bzw. geprüftes System,
linienförmig einseitig gelagert, lange Kante, Neigung der Verglasungsfläche gegen die Senkrechte 87 Grad,
Verbund-Sicherheitsglas (VSG) aus Floatglas DIN EN 572-2, Gesamtnenndicke 10 mm, 2-scheibig, Rechteck,
Breite Scheibe/Platte 221 cm,
Höhe Scheibe/Platte 150 cm,
einsetzen und abdichten, an
- Tragkonstruktion aus feuerverzinkten Stahlprofilen, verschweißt
  oder verschraubt
- Sekundärkonstruktion aus Alu-Strangpressprofilen
  nach EN 10027-1 : S 235 JR
  nach EN 10027-2 : 1.0037
  Ausführungsklasse : EXC 2
  Korrosivitätskategorie : C3
  Schutzdauerklasse : VH.
Menge: 1,000 St
Leistungsbereichkatalog: 032
DIN276-1_08: 339

#### Abschnitt 3.5 Vorgehängte Hinterlüftete Fassade (VHF)

*Hinweis*
Hinweis zum Titel Vorgehängte Hinterlüftete Fassade (VHF)
Die gewerkespezifische Baubeschreibung gem. LV-Vorbemerkungen Punkt 5 wird zur Außenwandbekleidung wie folgt ergänzt:

Die Außenwandbekleidung ist als VHF an den Außenwänden zum 2-geschossigen Anbau und zum TRH 2 über der Hauptdachfläche vorgesehen.
Die Fassaden sollen mit Wellprofilen in waagerechter Ausführung gestaltet werden. Daher werden insbesondere die vertikalen Fugen/Überlappungen mit Planung vorgegeben.
Die Fertigung und Verlegung der Bekleidungselemente erfolgt nach örtlichem Aufmaß durch den AN auf Grundlage der beigefügten Plaungungsunterlagen.

Die Leistungen zur Werk- und Montageplanung sind sinngemäß nach DIN 18351 Abs. 3.1.2 (s. VOB 2019 - Ergänzungsband 2023) vor Fertigungsbeginn zu erstellen und werden nicht gesondert vergütet.

**3.5.10 Erstellen von Standsicherheitsnachweise als besondere Leistung**
*** Pauschalposition
Erstellen von Standsicherheitsnachweise als besondere Leistung,
einschl. Anfertigen der dazugehörigen Zeichnungen,
zur beschriebenen vorgehängten hinterlüfteten Fassade,
- Bekleidung aus Wellprofilen,
- Luft- und Dämmschicht,
- Unterkonstruktion (Tragprofile und Wandhalter) aus Aluminium, Verankerung  in Normalbeton.
Menge: 1,000 psch
DIN276-1_08: 335
Kostengruppe DIN 276 2018-12: 335

**3.5.20 Wand Wellprofil Alu W27/111 D 0,8mm**
STLB-Bau 2025-04 020
Bekleidung der Wandflächen mit Wellprofilen aus Aluminium, Festigkeitsnachweis und konstruktive Ausbildung DIN EN 1090-5, DIN EN 1090-1,
Farbton/Oberfläche 'RAL 9006 weißaluminium, als Lack,'

Profil 27/111, Dicke 0,8 mm, mit Schrauben aus nichtrostendem Stahl sichtbar im Wellental auf Aluminium befestigen, Verlegerichtung waagerecht, Ausführung gemäß Zeichnung,
Zeichnungs-Nr 'AN O-W 50, AN S 50 (Ansicht Ost-West u. Süd), waagerechte und senkrechte Fugen/Überlappungen sind zu berücksichtigen.'
Menge: 845,000 m2
Leistungsbereichkatalog: 020
DIN276-1_08: 335
Kostengruppe DIN 276 2018-12: 335

**3.5.30 Wärmedämmung hinterlüft.Fassade MW 0,035W/(mK) D 120mm WAB**
*** Bezugsbeschreibung
STLB-Bau 2025-04 038
Wärmedämmung für vorgehängte hinterlüftete Außenwandbekleidung an Außenwand, aus Mineralwolle MW DIN EN 13162, Bemessungswert der Wärmeleitfähigkeit max. 0,035 W/(mK), Nennwert der Wärmeleitfähigkeit max. 0,034 W/(mK), Brandverhaltensklasse DIN EN 13501-1 A2 -s1, d0 (nichtbrennbar), Dicke 120 mm, als Platten, mit außenseitiger Kaschierung mit schwarzem Glasvlies, Anwendungsgebiet DIN 4108-10 WAB, Befestigung mechanisch mit Dämmstoffhaltern, Verankerung der Unterkonstruktion in Normalbeton.
Menge: 739,000 m2
Leistungsbereichkatalog: 038
DIN276-1_08: 335
Kostengruppe DIN 276 2018-12: 335

**3.5.40 Wärmedämmung hinterlüft.Fassade MW 0,035W/(mK) D 120mm WAB**
*** wie Position 3.5.30
Jedoch,
Brandverhaltensklasse DIN EN 13501-1 A1 (nichtbrennbar),
Schmelzpunkt größer 1000 Grad C, DIN 4102-17,
Ausführung in Klein- und Einzelbereichen:
- in Übergabangsbereichen von Treppenhäusern, zur Werkhalle,
- zur Fassade TRH 2 über Hauptdachfläche.
Menge: 106,000 m2
Leistungsbereichkatalog: 038
DIN276-1_08: 335
Kostengruppe DIN 276 2018-12: 335

**3.5.50 UK Alu hinterlüft. Außenwandbekl. Außenwand Abst. 160-180mm**
STLB-Bau 2025-04 038
Unterkonstruktion für vorgehängte hinterlüftete Fassade aus Tragprofilen und Wandhaltern, Wandhalter aus Aluminium, Traglattung/-profil vertikal, Brandverhaltensklasse DIN EN 13501-1 A2 -s1, d0 (nichtbrennbar), Profile aus Aluminium, Verankerung der Unterkonstruktion in Normalbeton, justierbar, zwängungsfrei, den Formaten und der Befestigungsart der Bekleidungselemente entsprechend, mit thermischen Trennelementen, für vorgehängte hinterlüftete Außenwandbekleidung DIN 18516-1, aus Wellprofil aus Aluminium, an Außenwand, Abstand der Vorderseite der Bekleidungselemente zum Verankerungsgrund an der Außenwand über 160 bis 180 mm, verankern und ausrichten der Unterkonstruktion auf der Wandoberfläche entsprechend Genauigkeitsanforderung an die Ebenheit der Bekleidungsfläche.
Menge: 845,000 m2
Leistungsbereichkatalog: 038
DIN276-1_08: 335
Kostengruppe DIN 276 2018-12: 335

*Hinweis*
Hinweis zu folgenden Positionen:
Die folgend aufgeführten Ausschnitte beziehen sich auf das Herstellen von Fassadenöffnung (Fenster-, Tür- und Lüftungsöffnungen) zu allen Schichten: Bekleidung, Unterkonstruktion, Dämmung.
Die Anschlussprofile bzw. Leibungsblenden der Fenster- und Türöffnungen werden in gesonderten Positionen vergütet.

**3.5.60 Ausschnitt Wellprofil Alu D 0,8 mm rechteckig B 1m H 1m UK Auswechselungen Dämmschicht anpassen**
*** Bezugsbeschreibung
Ausschnitt in Außenwandbekleidung mit Wellprofilen aus Aluminium, Dicke 0,8 mm, rechteckig,
für Fensteröffnung, einschl.
- Anpassen/Auswechselungen der Unterkonstruktion, einschl. erforderliche Verstärkungen,
- Dämmschicht schneiden/anpassen,
Breite bis 1 m,
Höhe bis 1 m.
Menge: 5,000 St
Leistungsbereichkatalog: 038
DIN276-1_08: 335
Kostengruppe DIN 276 2018-12: 335

**3.5.70 Ausschnitt Wellprofil Alu D 0,8 mm rechteckig B 1m H 1-2m UK Auswechselungen Dämmschicht anpassen**
*** wie Position 3.5.60
Jedoch,
Breite bis 1 m,
Höhe über 1 bis 2 m.
Menge: 17,000 St
Leistungsbereichkatalog: 038
DIN276-1_08: 335
Kostengruppe DIN 276 2018-12: 335

**3.5.80 Ausschnitt Wellprofil Alu D 0,8 mm rechteckig B 1-2m H 1m UK Auswechelungen Dämmschicht anpassen**
*** wie Position 3.5.60
Jedoch,
Breite über 1 bis 2 m,
Höhe bis 1 m.
Menge: 1,000 St
Leistungsbereichkatalog: 038
DIN276-1_08: 335
Kostengruppe DIN 276 2018-12: 335

**3.5.90 Ausschnitt Wellprofil Alu D 0,8 mm rechteckig B 1-2m H 1-2m UK Auswechelungen Dämmschicht anpassen**
*** wie Position 3.5.60
Jedoch,
Breite über 1 bis 2 m,
Höhe über 1 bis 2 m.
Menge: 7,000 St
Leistungsbereichkatalog: 038
DIN276-1_08: 335
Kostengruppe DIN 276 2018-12: 335

**3.5.100 Ausschnitt Wellprofil Alu D 0,8 mm rechteckig B 2-3m H 1m UK Auswechelungen Dämmschicht anpassen**
*** wie Position 3.5.60
Jedoch,
Breite über 2 bis 3 m,
Höhe bis 1 m.
Menge: 8,000 St
Leistungsbereichkatalog: 038
DIN276-1_08: 335
Kostengruppe DIN 276 2018-12: 335

**3.5.110 Ausschnitt Wellprofil Alu D 0,8 mm rechteckig B 2-3m H 1-2m UK Auswechelungen Dämmschicht anpassen**
*** wie Position 3.5.60
Jedoch,
Breite über 2 bis 3 m,
Höhe über 1 bis 2 m.
Menge: 15,000 St
Leistungsbereichkatalog: 038
DIN276-1_08: 335
Kostengruppe DIN 276 2018-12: 335

**3.5.120 Ausschnitt Wellprofil Alu D 0,8 mm rechteckig B 1-2m H 1-2m UK Auswechselungen Dämmschicht anpassen**
*** wie Position 3.5.60
Jedoch,
für Türöffnung,
Breite über 1 bis 2 m,
Höhe über 1 bis 2 m.
Menge: 9,000 St
Leistungsbereichkatalog: 038
DIN276-1_08: 335
Kostengruppe DIN 276 2018-12: 335

**3.5.130 Ausschnitt Wellprofil Alu D 0,8 mm rechteckig B 1-2m H 2-3m UK Auswechselungen Dämmschicht anpassen**
*** wie Position 3.5.60
Jedoch,
für Türöffnung,
Breite über 1 bis 2 m,
Höhe über 2 bis 3 m.
Menge: 1,000 St
Leistungsbereichkatalog: 038
DIN276-1_08: 335
Kostengruppe DIN 276 2018-12: 335

**3.5.140 Ausschnitt Wellprofil Alu D 0,8 mm rechteckig B 2-3m H 2-3m UK Auswechselungen Dämmschicht anpassen**
*** wie Position 3.5.60
Jedoch,
für Türöffnung,
Breite über 2 bis 3 m,
Höhe über 2 bis 3 m.
Menge: 1,000 St
Leistungsbereichkatalog: 038
DIN276-1_08: 335
Kostengruppe DIN 276 2018-12: 335

**3.5.150 Ausschnitt Wellprofil Alu D 0,8 mm rechteckig B 2-3m H 2-3m UK Auswechselungen Dämmschicht anpassen**
*** wie Position 3.5.60
Jedoch,
L-förmig, für Türöffnung mit angrenzender Fensteröffnung,
Breite über 2 bis 3 m,
Höhe über 2 bis 3 m.
Menge: 3,000 St
Leistungsbereichkatalog: 038
DIN276-1_08: 335
Kostengruppe DIN 276 2018-12: 335

**3.5.160 Ausschnitt Wellprofil Alu D 0,8 mm rechteckig B 0,2-0,5m H 0,2-0,5m UK Auswechselungen Dämmschicht anpassen**
Jedoch,
für Abluftrohre, Anschluss mit Lüftungsgitter, Lüftungsgitter/Anschlussprofile werden gesondert vergütet,
Breite über 0,2 bis 0,5 m,
Höhe über 0,2 bis 0,5 m.
Menge: 11,000 St
Leistungsbereichkatalog: 038
DIN276-1_08: 335
Kostengruppe DIN 276 2018-12: 335

**3.5.170 Lüftungsgitter B 285 mm H 285 mm Alu Stäbe waager. Abst. 5cm besch besch**
*** Bezugsbeschreibung
STLB-Bau 2025-10 031
Lüftungsgitter,
Breite '285' mm,
Höhe '285' mm,
aus Aluminium, in der Außenwand, Stäbe waagerecht, Stababstand 5 cm, Stab-Profil Z, als Walzprofil, Stabquerschnitt Breite 8 mm, Stabquerschnitt Höhe 8 mm,
Dicke Stab '5' mm,
freier Lüftungsquerschnitt in % 'über 40 bis 50,'

geschraubt, Oberfläche beschichtet,
Farbton RAL '9006 weißaluminium,'

mit Beschichtung, mit Schrauben und Laschen befestigen, Befestigungsuntergrund Beton, Ausführung gemäß Einzelbeschreibung,
Einzelbeschreibungs-Nr '/nachfolgend aufgeführt:
durch Vorhangfassade Wellprofil,
einschl. 4-seitigem Anschluss mit systemspezifischen Fassadenteile/Anschlussprofilen:
- unterseitig mit Abtropfblech,
- seitlich und oben mit Kantteil.'
Menge: 6,000 St
Leistungsbereichkatalog: 031
DIN276-1_08: 339
Kostengruppe DIN 276 2018-12: 339

**3.5.180 Lüftungsgitter B 320 mm H 320 mm Alu Stäbe waager. Abst. 5cm besch besch**
*** wie Position 3.5.170
Jedoch,
Breite 320 mm, Höhe 320 mm.
Menge: 1,000 St
Leistungsbereichkatalog: 031
DIN276-1_08: 339
Kostengruppe DIN 276 2018-12: 339

**3.5.190 Lüftungsgitter B 360 mm H 360 mm Alu Stäbe waager. Abst. 5cm besch besch**
*** wie Position 3.5.170
Jedoch,
Breite 360 mm, Höhe 360 mm.
Menge: 4,000 St
Leistungsbereichkatalog: 031
DIN276-1_08: 339
Kostengruppe DIN 276 2018-12: 339

*Hinweis*
Hinweis zu folgenden Positionen:
Die folgend aufgeführten Leistungen enthalten die Anschlussprofile bzw. Leibungsblenden zu den Fassadenöffnungen (Fenster- und Türöffnungen, auch zu den Öffnungen der PR-Fassade): zur Leibung, zum Sturz, zur Fensterbank, einschl. der Außenfensterbänke.

Die An-/Abschlussprofile sind handwerklich ein- bis mehrteilig oder systemspezifisch, mehrfach gekantet/gefalzt nach Wahl des AN herzustellen, gem. den beigefügten Detailplanungen:
- D100, D101, D315.
Die im Langtext aufgeführten Profilbreiten entsprechen den abgewickelten Profilbreiten, wenn im Langtext nichts anderes angegeben ist.

**3.5.200 Anschluss Leibung Anschlussprofil Profil Alu B 240-260mm**
*** Bezugsbeschreibung
STLB-Bau 2025-04 038
Anschluss an Leibung,
Breite Leibung '20' cm,
mit Anschlussprofil, Profil aus Aluminium, Breite An-/Abschlussprofil über 240 bis 260 mm,
Dekor/Farbton 'pulverbeschichtet, RAL 9006 weißaluminium.'
Menge: 202,000 m
Leistungsbereichkatalog: 038
DIN276-1_08: 335
Kostengruppe DIN 276 2018-12: 335

**3.5.210 Anschluss Leibung Anschlussprofil Profil Alu B 160-180mm**
*** wie Position 3.5.200
Jedoch,
Breite Leibung 12 cm,
Breite An-/Abschlussprofil über 160 bis 180 mm,
Ausführung an PR-Fassade.
Menge: 28,000 m
Leistungsbereichkatalog: 038
DIN276-1_08: 335
Kostengruppe DIN 276 2018-12: 335

**3.5.220 Anschluss Sturz Lüftungsprofil Anschlussprofil Aluminium B 60-70mm Profil B 180-200mm**
Anschluss am Sturz,
Breite Sturz 20 cm,
mit Lüftungsprofil und Anschlussprofil, aus Aluminium,
Lüftungsprofil, Breite über 60 bis 70 mm, Lüftungsquerschnitt mind. 50 cm2/m DIN 18516-1,
An-/Abschlussprofil, Breite über 180 bis 200 mm,
Dekor/Farbto: pulverbeschichtet, RAL 9006 weißaluminium.
Menge: 58,000 m
Leistungsbereichkatalog: 038
DIN276-1_08: 335
Kostengruppe DIN 276 2018-12: 335

**3.5.230 Anschluss Sturz Lüftungsprofil Aluminium B 60-70mm**
*** Bezugsbeschreibung
Anschluss am Sturz,
mit Lüftungsprofil, aus Aluminium,
Lüftungsprofil, Breite über 60 bis 70 mm, Lüftungsquerschnitt mind. 50 cm2/m DIN 18516-1,
Dekor/Farbton: pulverbeschichtet, RAL 9006 weißaluminium,
Ausführung an Fenster mit Raffstoreanlage.
Menge: 53,000 m
Leistungsbereichkatalog: 038
DIN276-1_08: 335
Kostengruppe DIN 276 2018-12: 335

**3.5.240 Anschluss Sturz Lüftungsprofil Aluminium B 60-70mm**
*** wie Position 3.5.230
Jedoch,
Ausführung an PR-Fassade.
Menge: 10,000 m
Leistungsbereichkatalog: 038
DIN276-1_08: 335
Kostengruppe DIN 276 2018-12: 335

**3.5.250 Zulage zum Anschluss Sturz für Abtropfblech**
Zulage zum Anschluss Sturz für Abtropfprofil aus Aluminium,
Abtropfprofil Breite über 70 bis 80 mm, mit Tropfkante als Falz,
Dekor/Farbton: pulverbeschichtet, RAL 9006 weißaluminium.
Menge: 121,000 m
Leistungsbereichkatalog: 022
DIN276-1_08: 335
Kostengruppe DIN 276 2018-12: 335

**3.5.260 Anschluss Fensterbank Lüftungsprofil Aluminium B 60-70mm**
STLB-Bau 2025-04 038
Anschluss an Fensterbank, mit Lüftungsprofil, Lüftungsprofil aus Aluminium, Breite Lüftungsprofil über 60 bis 70 mm, Lüftungsquerschnitt mind. 50 cm2/m DIN 18516-1,
Dekor/Farbton 'pulverbeschichtet, RAL 9006 weißaluminium.'
Menge: 93,000 m
Leistungsbereichkatalog: 038
DIN276-1_08: 335
Kostengruppe DIN 276 2018-12: 335

**3.5.270 Außenfensterbank Strangpressprofil D 2mm B 220mm L 800-900mm**
*** Bezugsbeschreibung
STLB-Bau 2025-04 022
Außenfensterbank aus Aluminium-Strangpressprofilen DIN EN 755-2, beschichtet, Dicke 2 mm,
Farbton RAL 'pulverbeschichtet, RAL 7031 blaugrau,'

Breite 220 mm, Länge über 800 bis 900 mm, mit vorderer Abkantung und hinterer Aufkantung, Aufkantung mit Dichtungsanschlussprofil, Höhe der vorderen Abkantung 60 mm, Höhe der hinteren Aufkantung 20 mm, einschl. Antidröhnschicht, mit seitlichen Abschlüssen und Verstärkungsprofil, geschraubt, mit verdeckten Halteprofilen, Untergrund Aluminium, unterstopfen mit Faserdämmstoff.
Menge: 1,000 St
Leistungsbereichkatalog: 022
DIN276-1_08: 334
Kostengruppe DIN 276 2018-12: 334

**3.5.280 Außenfensterbank Strangpressprofil D 2mm B 220mm L 900-1000mm**
*** wie Position 3.5.270
Jedoch,
Länge über 900 bis 1000 mm.
Menge: 21,000 St
Leistungsbereichkatalog: 022
DIN276-1_08: 334
Kostengruppe DIN 276 2018-12: 334

**3.5.290 Außenfensterbank Strangpressprofil D 2mm B 220mm L 1300-1400mm**
*** wie Position 3.5.270
Jedoch,
Länge über 1300 bis 1400 mm.
Menge: 2,000 St
Leistungsbereichkatalog: 022
DIN276-1_08: 334
Kostengruppe DIN 276 2018-12: 334

**3.5.300 Außenfensterbank Strangpressprofil D 2mm B 220mm L 1400-1500mm**
*** wie Position 3.5.270
Jedoch,
Länge über 1400 bis 1500 mm.
Menge: 6,000 St
Leistungsbereichkatalog: 022
DIN276-1_08: 334
Kostengruppe DIN 276 2018-12: 334

**3.5.310 Außenfensterbank Strangpressprofil D 2mm B 220mm L 1900-2000mm**
*** wie Position 3.5.270
Jedoch,
Länge über 1900 bis 2000 mm.
Menge: 2,000 St
Leistungsbereichkatalog: 022
DIN276-1_08: 334
Kostengruppe DIN 276 2018-12: 334

**3.5.320 Außenfensterbank Strangpressprofil D 2mm B 220mm L 2400-2500mm**
*** wie Position 3.5.270
Jedoch,
Länge über 2400 bis 2500 mm.
Menge: 23,000 St
Leistungsbereichkatalog: 022
DIN276-1_08: 334
Kostengruppe DIN 276 2018-12: 334

*Hinweis*
Hinweis zu folgenden Positionen:
Die folgend aufgeführten weitere besondere Leistungen zu den oberen, unteren und seitlichen An-/Abschlüsse, die bisher noch nicht aufgeführt wurden, sowie Innen- und Außenecken, ergänzende Ausschnitte zur VHF.

Die An-/Abschlussprofile sind handwerklich ein- bis mehrteilig oder systemspezifisch, mehrfach gekantet/gefalzt nach Wahl des AN herzustellenn, gem. den beigefügten Detailplanungen:
- oben D100, D101,
- seitlich D308, D315,
- unten D004, D313.
Die im Langtext aufgeführten Profilbreiten entsprechen den abgewickelten Profilbreiten, wenn im Langtext nichts anderes angegeben ist.

**3.5.330 Anschluss Dach Lüftungsprofil Anschlussprofil Aluminium B 60-70mm Profil Alu B 180-200mm**
*** Bezugsbeschreibung
Anschluss an Dach, in Außenwandbekleidung mit Wellprofilen aus Aluminium, Dicke 0,8 mm, einschl. erforderliche Trennschnitte, gerade,
mit Lüftungsprofil und Anschlussprofil, Lüftungsprofil aus Aluminium, Breite Lüftungsprofil über 70 bis 80 mm, Lüftungsquerschnitt mind. 50 cm2/m DIN 18516-1, Profil aus Aluminium, Breite An-/Abschlussprofil über 180 bis 200 mm,
Dekor/Farbton pulverbeschichtet, RAL 9006 weißaluminium,
Ausführung zur Fassade Südseite, einschl. TRH 2 über Hauptdachfläche.
Menge: 106,000 m
Leistungsbereichkatalog: 038
DIN276-1_08: 335
Kostengruppe DIN 276 2018-12: 335

**3.5.340 Anschluss Dach Lüftungsprofil Anschlussprofil Aluminium B 60-70mm Profil Alu B 160-180mm**
*** wie Position 3.5.330
Jedoch,
Breite An-/Abschlussprofil über 160 bis 180 mm,
Ausführung zur Fassade TRH 2 über Hauptdachfläche, Ortgang.
Menge: 6,000 m
Leistungsbereichkatalog: 038
DIN276-1_08: 335
Kostengruppe DIN 276 2018-12: 335

**3.5.350 Anschluss Dach Lüftungsprofil Anschlussprofil Aluminium B 60-70mm Profil Alu B 160-180mm geneigt**
*** wie Position 3.5.330
Jedoch,
nicht rechtwinklig, Ausführung an geneigtem Dachrand, Ortgang,
Breite An-/Abschlussprofil über 160 bis 180 mm,
zur Fassade Ost-, Westseite, einschl. TRH 2 über Hauptdachfläche.
Menge: 47,000 m
Leistungsbereichkatalog: 038
DIN276-1_08: 335
Kostengruppe DIN 276 2018-12: 335

**3.5.360 Zulage zum Anschluss Dach Lüftungs-/Anschlussprofil für Eckausbildung**
Zulage zum Anschluss an Dach mit Lüftungs-/Anschlussprofil für Eckausbildung, Außen- und Innenecke, Abrechnung in Stück.
Menge: 10,000 St
DIN276-1_08: 335
Kostengruppe DIN 276 2018-12: 335

**3.5.370 Dach-Attikaabschluss UK Alu Wellprofil Alu**
*** Bezugsbeschreibung
STLB-Bau 2025-04 038
Dach-/Attikaabschluss in der Unterkonstruktion aus Aluminium, für Bekleidung mit Wellprofil aus Aluminium.
Menge: 112,000 m
Leistungsbereichkatalog: 038
DIN276-1_08: 335
Kostengruppe DIN 276 2018-12: 335

**3.5.380 Dach-Attikaabschluss UK Alu Wellprofil Alu**
*** wie Position 3.5.370
Jedoch,
nicht rechtwinklig, Ausführung an geneigtem Dachrand, Ortgang.
Menge: 47,000 m
Leistungsbereichkatalog: 038
DIN276-1_08: 335
Kostengruppe DIN 276 2018-12: 335

**3.5.390 Anpassen Dach/Attika Dämmpl. Mineralwolle**
*** Bezugsbeschreibung
Anpassen von Dämmstoffplatten an Dach/Attika, in vorgehängter hinterlüfteter Außenwandbekleidung, Dämmstoff aus Mineralwolle, Dicke Dämmplatte 120 mm.
Menge: 112,000 m
Leistungsbereichkatalog: 038
DIN276-1_08: 335
Kostengruppe DIN 276 2018-12: 335

**3.5.400 Anpassen Dach/Attika Dämmpl. Mineralwolle**
*** wie Position 3.5.390
Jedoch,
nicht rechtwinklig, Ausführung an geneigtem Dachrand, Ortgang.
Menge: 47,000 m
Leistungsbereichkatalog: 038
DIN276-1_08: 335
Kostengruppe DIN 276 2018-12: 335

**3.5.410 Anschluss seitl. Anschlussprofil Profil Alu B 280-300mm**
Anschluss seitlich im Übergangsbereich zur Werkhalle,
in Außenwandbekleidung mit Wellprofilen aus Aluminium,
Dicke 0,8 mm, einschl. erforderliche Trennschnitte, gerade,
mit Anschlussprofil, Profil aus Aluminium,
Breite An-/Abschlussprofil über 280 bis 300 mm,
Dekor/Farbton pulverbeschichtet, RAL 9006 weißaluminium,
einschl. erforderliches Winkel-Abschlussprofil.
Menge: 14,000 m
Leistungsbereichkatalog: 038
DIN276-1_08: 335
Kostengruppe DIN 276 2018-12: 335

**3.5.420 Zulage zum seitl. Anschluss für Fugendichtband zur Abdichtung**
Zulage zum seitlichen Anschluss für Fugendichtband,
zur Abdichtung der Anschlussfuge zwischen Wandanschlussprofil aus Aluminium und Wand aus Porenbeton,
äußere Abdichtung mit imprägnierten Fugendichtungsbändern aus Schaumkunststoff, vorkomprimiert,
Beanspruchungsgruppe 1 DIN 18542, grau,
Fugenbreite über 25 bis 30 mm.
Menge: 14,000 m
Leistungsbereichkatalog: 038
DIN276-1_08: 335
Kostengruppe DIN 276 2018-12: 335

**3.5.430 Anschluss seitl./obers.**
Anschluss seitlich/oberseitig an PR-Fassade,
in Außenwandbekleidung mit Wellprofilen aus Aluminium, Dicke 0,8 mm, einschl. erforderliche Trennschnitte, gerade,
Vergütung der Anschlussbleche in gesonderte Positionen (s. Anschlüsse zu Fassadenöffnungen).
Menge: 37,000 m
Leistungsbereichkatalog: 038
DIN276-1_08: 335
Kostengruppe DIN 276 2018-12: 335

**3.5.440 Seitl.Abschluss UK Alu Wellprofil Alu**
STLB-Bau 2025-04 038
Seitlicher Abschluss in der Unterkonstruktion aus Aluminium, für Bekleidung mit Wellprofil aus Aluminium.
Menge: 51,000 m
Leistungsbereichkatalog: 038
DIN276-1_08: 335
Kostengruppe DIN 276 2018-12: 335

**3.5.450 Anpassen seitl. Dämmpl. Mineralwolle**
Anpassen von Dämmstoffplatten seitlich, in vorgehängter hinterlüfteter Außenwandbekleidung, Dämmstoff aus Mineralwolle, Dicke Dämmplatte 120 mm.
Menge: 51,000 m
Leistungsbereichkatalog: 038
DIN276-1_08: 335
Kostengruppe DIN 276 2018-12: 335

**3.5.460 Anschluss Sockel Lüftungsprofil Anschlussprofil Aluminium B 60-70mm Profil Alu B 180-200mm**
*** Bezugsbeschreibung
Anschluss am Sockel, in Außenwandbekleidung mit Wellprofilen aus Aluminium, Dicke 0,8 mm, einschl. erforderliche Trennschnitte, gerade,
mit Lüftungsprofil und Anschlussprofil, Lüftungsprofil aus Aluminium, Breite Lüftungsprofil über 70 bis 80 mm, Lüftungsquerschnitt mind. 50 cm2/m DIN 18516-1, gebrauchstauglich als Kleintier- und Insektenschutz,
Profil aus Aluminium,
Breite An-/Abschlussprofil über 180 bis 200 mm,
Dekor/Farbton pulverbeschichtet, RAL 9006 weißaluminium.
Menge: 134,000 m
Leistungsbereichkatalog: 038
DIN276-1_08: 335
Kostengruppe DIN 276 2018-12: 335

**3.5.470 Anschluss Sockel Lüftungsprofil Aluminium B 60-70mm**
*** wie Position 3.5.460
Jedoch,
nur Lüftungsprofil,
Ausführung zum Sockel TRH 2 über Hauptdachfläche.
Menge: 6,000 m
Leistungsbereichkatalog: 038
DIN276-1_08: 335
Kostengruppe DIN 276 2018-12: 335

**3.5.480 Anschluss Sockel Lüftungsprofil Aluminium B 60-70mm**
*** wie Position 3.5.460
Jedoch,
nur Lüftungsprofil,
nicht rechtwinklig, Ausführung entsprechend Dachneigung,
Ausführung zum Sockel TRH 2 über Hauptdachfläche.
Menge: 14,000 m
Leistungsbereichkatalog: 038
DIN276-1_08: 335
Kostengruppe DIN 276 2018-12: 335

**3.5.490 Zulage zum Anschluss Sockel für Abtropfblech**
Zulage zum Anschluss Sockel für Abtropfprofil aus Aluminium,
Abtropfprofil Breite über 70 bis 80 mm, mit Tropfkante als Falz,
Dekor/Farbton pulverbeschichtet, RAL 9006 weißaluminium.
Menge: 154,000 m
Leistungsbereichkatalog: 022
DIN276-1_08: 335
Kostengruppe DIN 276 2018-12: 335

**3.5.500 Zulage zum Anschluss Sockel für Anschlussblech**
Zulage zum Anschluss Sockel für Anschlussblech aus Aluminium,
Anschlussblech Breite über 400 bis 500 mm,
auf vorh. vlieskaschierte Perimeterdämmung kleben,
Dekor/Farbton pulverbeschichtet, RAL 9006 weißaluminium.
Menge: 134,000 m
Leistungsbereichkatalog: 022
DIN276-1_08: 335
Kostengruppe DIN 276 2018-12: 335

**3.5.510 Zulage zum Anschluss Sockel für Eckausbildung**
Zulage zum Anschluss an Sockel für Eckausbildung, Außen- und Innenecke, zum
- Lüftungs-/Anchlussprofil,
- Abtropfblech,
- Anschlussblech,
Abrechnung in Stück.
Menge: 8,000 St
DIN276-1_08: 335
Kostengruppe DIN 276 2018-12: 335

**3.5.520 Unterer Abschluss UK Alu Wellprofil Alu**
*** Bezugsbeschreibung
STLB-Bau 2025-04 038
Unterer Abschluss in der Unterkonstruktion aus Aluminium, für Bekleidung mit Wellprofil aus Aluminium.
Menge: 154,000 m
Leistungsbereichkatalog: 038
DIN276-1_08: 335
Kostengruppe DIN 276 2018-12: 335

**3.5.530 Unterer Abschluss UK Alu Wellprofil Alu**
*** wie Position 3.5.520
Jedoch,
nicht rechtwinklig, Ausführung entsprechend Dachneigung.
Menge: 154,000 m
Leistungsbereichkatalog: 038
DIN276-1_08: 335
Kostengruppe DIN 276 2018-12: 335

**3.5.540 Anpassen unterer Abschluss Dämmpl. Mineralwolle**
*** Bezugsbeschreibung
Anpassen von Dämmstoffplatten an unterem Abschluss, in vorgehängter hinterlüfteter Außenwandbekleidung, Dämmstoff aus Mineralwolle, Dicke Dämmplatte 120 mm.
Menge: 154,000 m
Leistungsbereichkatalog: 038
DIN276-1_08: 335
Kostengruppe DIN 276 2018-12: 335

**3.5.550 Anpassen unterer Abschluss Dämmpl. Mineralwolle**
*** wie Position 3.5.540
Jedoch,
nicht rechtwinklig, Ausführung entsprechend Dachneigung.
Menge: 154,000 m
Leistungsbereichkatalog: 038
DIN276-1_08: 335
Kostengruppe DIN 276 2018-12: 335

**3.5.560 Innenecke**
Innenecke, mit Plattenstumpfstoß, hinterlegtes Eckfugenprofil,
Ausführung vor Gebäudefuge.
Menge: 14,000 m
Leistungsbereichkatalog: 038
DIN276-1_08: 335
Kostengruppe DIN 276 2018-12: 335

**3.5.570 Innenecke UK Alu Wellprofil Alu**
Innenecke in der Unterkonstruktion aus Aluminium, für Bekleidung mit Wellprofil aus Aluminium,
Ausführung vor Gebäudefuge.
Menge: 14,000 m
Leistungsbereichkatalog: 038
DIN276-1_08: 335
Kostengruppe DIN 276 2018-12: 335

**3.5.580 Zulage zur Innenecke für Fugendichtband zur Abdichtung**
Zulage zur Innenecke für Fugendichtband,
zur Abdichtung der Gebäudefuge in Filigranwand,
äußere Abdichtung mit imprägnierten Fugendichtungsbändern aus Schaumkunststoff, vorkomprimiert,
Beanspruchungsgruppe 1 DIN 18542, grau,
Fugenbreite bis 10 mm.
Menge: 14,000 m
Leistungsbereichkatalog: 038
DIN276-1_08: 335

**3.5.590 Außenecke**
STLB-Bau 2025-04 038
Außenecke, mit Plattenstumpfstoß, abdeckendes Eckfugenprofil.
Menge: 38,000 m
Leistungsbereichkatalog: 038
DIN276-1_08: 335
Kostengruppe DIN 276 2018-12: 335

**3.5.600 Außenecke UK Alu Wellprofil Alu**
STLB-Bau 2025-04 038
Außenecke in der Unterkonstruktion aus Aluminium, für Bekleidung mit Wellprofil aus Aluminium.
Menge: 38,000 m
Leistungsbereichkatalog: 038
DIN276-1_08: 335
Kostengruppe DIN 276 2018-12: 335

#### Abschnitt 3.6 Innentüren

*Hinweis*
Hinweis zum Titel Innentüren
Die gewerkespezifische Baubeschreibung gem. LV-Vorbemerkungen Punkt 5 wird zu den Innentüren wie folgt ergänzt:

Nachfolgend werden die Flur- und Treppentüren im Erd- und Obergeschoss (EG und OG) aufgeführt.
Die Im Langtext angegebenen Nennmaße sind anhand der Archtitektenplanung vor Ort zu prüfen. Es ist zu jeder Tür ein separates Aufmaß, eine Einzelanfertigung und eine zugeordnete Montage vor Ort vorzusehen.

Die Leistungen zur Werk- und Montageplanung sind sinngemäß nach DIN 18360 Abs. 3.1.7 vor  Fertigungsbeginn zu erstellen und werden nicht gesondert vergütet.

Türen mit Brand- und Rauchschutzanforderungen sind zulassungspflichtige Bauteile. Die Auflagen aus dem Zulassungsbescheid sind bei der Bauausführung zu berücksichtigen und zu befolgen. Eine Ausfertigung des Zulassungsbescheides muss dem Auftraggeber zusammen mit den Montageplänen vorgelegt werden.
Feuerschutzabschlüsse sind gemäß Bauordnung der Länder überwachungspflichtige Bauteile. Hersteller von Feuerschutzabschlüssen müssen sich von einer - durch das DIBt - anerkannten Überwachungsstelle überwachen und zertifizieren lassen. Die Kennzeichnung erfolgt durch ein Übereinstimmungskennzeichen, aus dem der Firmenname oder die Firmenkennzahl ersichtlich ist. Alle Türkomponenten müssen gemeinsam mit den Türen geprüft und zugelassen sein.

Die Elementrahmen sind komplett ab Werk zur mörtelfreien Montage vorzurichten und mit Mineralwolle zu hinterfüllen und verdeckt zu befestigen. Befestigungsmittel gem. Herstellervorschriften. Versiegelung der Zargen beidseitig entsprechend DIN 18095/DIN EN 1634-3 mit der Wandfläche.

Weitere Ausführungen gem. Türliste bzw. Angaben seitens der Architektenplanung zur Ausführung (z.B. Türanschlagseite, Angaben zur Montage an Band- oder Bandgegenseite, Abmessungen Geh-/Standflügel etc.).

In Ergänzung zu den im Langtext der einzelnen Positionen aufgeführten Bauelemente werden diese mit folgender Einzelbeschreibung konkretisiert:

Einzelbeschreibung Nr. 1
a.) zu den Türbändern: für Alurahmen/Stahlzarge mit 3-D-verstellbarem Aufnahmeelement, 3-teilig, mit Kugellagering,
b.) PZ-Schloss: mit Panikfunktion bei Notausgangsverschluss.

**3.6.10 Innentürel. Drehflügeltür 1flg B 1260 mm H 2260 mm 32dB RS Blockzarge/Blendrahmen Alu-Strangpressprofil Rahmentür Alu-Strangpressprofil PZ-Schloss**
*** Bezugsbeschreibung
STLB-Bau 2025-10 031
Innentürelement aus Türblatt und Zarge, als Drehflügeltür, einflügelig, mit Anschlagfalz,
Breite Nennmaß Wandöffnung '1260' mm,
Höhe Nennmaß Wandöffnung '2260' mm,

bauphysikalische Anforderungen: bewertetes Schalldämm-Maß DIN 4109 Rw 32 dB, mit Rauchschutzanforderung DIN 18095-1, Mechanische Festigkeit Klasse 4 DIN EN 1192, Klimaklasse III, Prüfklima c, DIN EN 1121 (hohe Beanspruchung),
Befestigung an Kalksandstein,
Ausführung mit Blockzarge/Blendrahmen, Zarge aus Aluminium-Strangpressprofilen, Zarge pulverbeschichtet,
Farbton 'RAL 5007 brillantblau,'

80 mym, Dichtungsprofil DIN EN 12365-1 als Hohlkammerprofil aus EPDM, mit 3D-Aufnahmeelementen, mörteldicht,
Ausführung als Rahmentür, Rahmen aus Aluminium-Strangpressprofil, Oberfläche der Öffnungsfläche pulverbeschichtet, Sollschichtdicke DIN EN ISO 12944-5 60 mym, Oberfläche der Schließfläche pulverbeschichtet, Sollschichtdicke DIN EN ISO 12944-5 60 mym,
Farbton 'RAL 5007 brillantblau,'

Türflügel transparent mit einer Füllung, aus Verbund-Sicherheitsglas (VSG), mit Bändern, 4 Bänder je Flügel, vorgerichtet für Drückergarnitur, mit PZ-Schloss, vorgerichtet für Obentürschließer, mit Bodendichtung, absenkbar, Ausführung gemäß Einzelbeschreibung,
Einzelbeschreibungs-Nr '1, s. Hinweis zum Titel Innentüren,
Einbauort der Tür zu Raum 1.T01, 1.T02.'
Menge: 2,000 St
Leistungsbereichkatalog: 031
DIN276-1_08: 344
Kostengruppe DIN 276 2018-12: 344

**3.6.20 Innentürel. Drehflügeltür 1flg B 1260 mm H 2260 mm 32dB RS Blockzarge/Blendrahmen Alu-Strangpressprofil Rahmentür Alu-Strangpressprofil PZ-Schloss**
*** wie Position 3.6.10
Jedoch,
Türflügel mit 2 Füllungen, Riegel/Sprossen glas-/füllungsteilend (horizontal geteilt),
vorgerichtet für Notausgangsverschluss DIN EN 179 Typ A Drücker-Betätigung,
zu Raum 0.T02.
Menge: 1,000 St
Leistungsbereichkatalog: 031
DIN276-1_08: 344
Kostengruppe DIN 276 2018-12: 344

**3.6.30 Innentürel. Drehflügeltür 1flg B 1385 mm H 2260 mm 32dB T90 RS Blockzarge/Blendrahmen Alu-Strangpressprofil Rahmentür Alu-Strangpressprofil PZ-Schloss**
*** wie Position 3.6.10
Jedoch,
Breite Nennmaß Wandöffnung 1385 mm,
Türflügel mit 2 Füllungen, Riegel/Sprossen glas-/füllungsteilend (horizontal geteilt),
Feuerwiderstandsklasse T 90 DIN 4102-5,
mit Brandschutzverglasung (F-Verglasung),
Befestigung an Stahlbeton,
vorgerichtet für Notausgangsverschluss DIN EN 179 Typ A Drücker-Betätigung,
zu Raum 0.T01.
Menge: 1,000 St
Leistungsbereichkatalog: 031
DIN276-1_08: 344
Kostengruppe DIN 276 2018-12: 344

**3.6.40 Innentürel. Drehflügeltür 1flg B 1760 mm H 2510 mm 1Oberlicht 1Seitenteil 32dB Blockzarge/Blendrahmen Alu-Strangpressprofil Rahmentür Alu-Strangpressprofil PZ-Schloss**
*** wie Position 3.6.10
Jedoch,
Breite Nennmaß Wandöffnung 1760 mm,
Höhe Nennmaß Wandöffnung 2510 mm,
mit Rauchschutzanforderung als dichte Tür (dT),
mit einem Oberlicht/Oberblende, mit einem Seitenteil,
Oberlicht/Oberblende transparent, mit einer Füllung, aus Verbund-Sicherheitsglas (VSG), Seitenteil transparent, mit einer Füllung, aus Verbund-Sicherheitsglas (VSG),
Befestigung an Trockenbauwand (oben und eine Seite) und an Stahlbeton (eine Seite),
zu Raum 1.033, 1.034.
Menge: 2,000 St
Leistungsbereichkatalog: 031
DIN276-1_08: 344
Kostengruppe DIN 276 2018-12: 344

**3.6.50 Innentürel. Drehflügeltür 1flg B 1760 mm H 2510 mm 1Oberlicht 1Seitenteil RS Blockzarge/Blendrahmen Alu-Strangpressprofil Rahmentür Alu-Strangpressprofil PZ-Schloss**
*** wie Position 3.6.10
Jedoch,
Breite Nennmaß Wandöffnung 1760 mm,
Höhe Nennmaß Wandöffnung 2510 mm,
keine besondere Anforderung zum Schallschutz,
mit einem Oberlicht/Oberblende, mit einem Seitenteil,
Oberlicht/Oberblende transparent, mit einer Füllung, aus Verbund-Sicherheitsglas (VSG), Seitenteil transparent, mit einer Füllung, aus Verbund-Sicherheitsglas (VSG),
Befestigung an Trockenbauwand (oben und eine Seite) und an Stahlbeton (eine Seite),
zu Raum 1.002.
Menge: 1,000 St
Leistungsbereichkatalog: 031
DIN276-1_08: 344
Kostengruppe DIN 276 2018-12: 344

**3.6.60 Innentürel. Drehflügeltür 1flg B 1760 mm H 2510 mm 1Oberlicht 1Seitenteil T60 RS Blockzarge/Blendrahmen Alu-Strangpressprofil Rahmentür Alu-Strangpressprofil PZ-Schloss**
*** wie Position 3.6.10
Jedoch,
Breite Nennmaß Wandöffnung 1760 mm,
Höhe Nennmaß Wandöffnung 2510 mm,
keine besondere Anforderung zum Schallschutz,
Feuerwiderstandsklasse T 60 DIN 4102-5,
mit Brandschutzverglasung (F-Verglasung),
mit einem Oberlicht/Oberblende, mit einem Seitenteil,
Oberlicht/Oberblende transparent, mit einer Füllung, aus Brandschutzverglasung (F-Verglasung), Seitenteil transparent, mit einer Füllung, aus Brandschutzverglasung (F-Verglasung),
Befestigung an Trockenbauwand (oben und eine Seite) und an Stahlbeton (eine Seite),
vorgerichtet für Notausgangsverschluss DIN EN 179 Typ A Drücker-Betätigung,
zu Raum 1.001, 1.003.
Menge: 2,000 St
Leistungsbereichkatalog: 031
DIN276-1_08: 344
Kostengruppe DIN 276 2018-12: 344

**3.6.70 Blendrahmenverbreiterung Innentürel. seitl.2seitig Rahmen Alu B 40-60mm**
STLB-Bau 2025-10 026
Blendrahmenverbreiterung für Innentürelement, seitlich zweiseitig, aus Aluminium,
Oberfläche 'wie Innentürelement'

Ansichtsbreite über 40 bis 60 mm.
Menge: 25,000 m
Leistungsbereichkatalog: 026
DIN276-1_08: 344
Kostengruppe DIN 276 2018-12: 344

**3.6.80 Drückergarnitur Gebrauchskl.4 Drücker-Drückergarn. Stahl niro matt gebürstet Langschild Schlossentfernung 92mm Profilzylinder**
*** Bezugsbeschreibung
Drückergarnitur DIN EN 1906,
Gebrauchskategorie Klasse 4,
Dauerfunktionstüchtigkeit Klasse 7,
Feuerbeständigkeit Klasse 0,
Sicherheit Klasse 0,
Korrosionsbeständigkeit Klasse 1,
als Drücker-Drückergarnitur, aus nichtrostendem Stahl, matt gebürstet, gekröpft und u-förmig, Langschild, Entfernung Schloss 92 mm, gelocht für Profilzylinder, verdeckt verschrauben.
Menge: 2,000 St
Leistungsbereichkatalog: 029
DIN276-1_08: 344
Kostengruppe DIN 276 2018-12: 344

**3.6.90 Drückergarnitur Gebrauchskl.4 Drücker-Drückergarn. Stahl niro matt geschliffen Langschild Schlossentfernung 92mm Profilzylinder**
*** wie Position 3.6.80
Jedoch,
Feuerbeständigkeit Klasse A1.
Menge: 3,000 St
Leistungsbereichkatalog: 029
DIN276-1_08: 344
Kostengruppe DIN 276 2018-12: 344

**3.6.100 Notausgangsverschluss TypA Stahl niro Einbruchschutz-Kl.2**
*** Bezugsbeschreibung
Notausgangsverschluss DIN EN 179 für einflügelige Türen,
Typ A Drücker-Betätigung, Dauerfunktionstüchtigkeit 100000 Prüfzyklen,
gem. DIN EN 1906:
Gebrauchskategorie Klasse 4,
Dauerfunktionstüchtigkeit Klasse 7,
Feuerbeständigkeit Klasse A1,
Sicherheit Klasse 0,
Korrosionsbeständigkeit Klasse 1,
aus nichtrostendem Stahl, matt gebürstet, gekröpft und u-förmig, Langschild, Entfernung Schloss 92 mm, gelocht für Profilzylinder, verdeckt verschrauben.
Menge: 1,000 St
Leistungsbereichkatalog: 029
DIN276-1_08: 344
Kostengruppe DIN 276 2018-12: 344

**3.6.110 Notausgangsverschluss TypA Stahl niro Einbruchschutz-Kl.2**
*** wie Position 3.6.100
Jedoch,
Feuerbeständigkeit Klasse B1.
Menge: 3,000 St
Leistungsbereichkatalog: 029
DIN276-1_08: 344
Kostengruppe DIN 276 2018-12: 344

**3.6.120 Obentürschließer Gr.6 Feuer-Rauchschutz-Innentür einflg. Endanschlag Öffnungsdämpfung Gleitschiene Öffnungsbegrenzung Feststellung Rauchschalter Sturzmelder Korrosionsbeständigkeit Kl.1**
*** Bezugsbeschreibung
STLB-Bau 2025-10 029
Obentürschließer DIN EN 1154, Größenklasse 6, für Feuer-/Rauchschutztür als Innentür, für einflügelige Türanlagen, mit Endanschlag, Öffnungsdämpfung und Schließverzögerung, mit Gleitschiene mit Öffnungsbegrenzung, mit elektromechanischer Feststellung 24 V DC DIN EN 1155, mit integriertem Rauchschalter 230 V AC, Sturzmelder 230 V AC, Montage Bandseite, Korrosionsbeständigkeit DIN EN 1670 Klasse 1, mit Abnahmeprüfung und dauerhafter Anbringung des Zulassungsschildes.
Menge: 3,000 St
Leistungsbereichkatalog: 029
DIN276-1_08: 344
Kostengruppe DIN 276 2018-12: 344

**3.6.130 Obentürschließer Gr.6 Innentür einflg. Endanschlag Öffnungsdämpfung Gleitschiene Öffnungsbegrenzung Feststellung Rauchschalter Korrosionsbeständigkeit Kl.1**
*** wie Position 3.6.120
Jedoch,
ohne Brand-/Rachschutzanforderung.
Menge: 2,000 St
Leistungsbereichkatalog: 029
DIN276-1_08: 344
Kostengruppe DIN 276 2018-12: 344

**3.6.140 Obentürschließer Gr.6 Feuer-Rauchschutz-Innentür einflg. Endanschlag Öffnungsdämpfung Gleitschiene Öffnungsbegrenzung Feststellung Freilauffunktion Rauchschalter Sturzmelder Korrosionsbeständigkeit Kl.1**
*** wie Position 3.6.120
Jedoch,
mit elektromechanischer oder elektrohydraulischer Feststellung 24 V DC DIN EN 1155 und Freilauffunktion.
Menge: 2,000 St
Leistungsbereichkatalog: 029
DIN276-1_08: 344
Kostengruppe DIN 276 2018-12: 344

**3.6.150 Obentürschließer Gr.6 Feuer-Rauchschutz-Innentür einflg. Endanschlag Öffnungsdämpfung Gleitschiene Öffnungsbegrenzung Feststellung Freilauffunktion Rauchschalter Sturzmelder 2Deckenmelder Korrosionsbeständigkeit Kl.1**
*** wie Position 3.6.120
Jedoch,
mit elektromechanischer oder elektrohydraulischer Feststellung 24 V DC DIN EN 1155 und Freilauffunktion,
mit 2 Deckenmelder.
Menge: 2,000 St
Leistungsbereichkatalog: 029
DIN276-1_08: 344
Kostengruppe DIN 276 2018-12: 344

**3.6.160 Handauslösetaster zum Obentürschließer**
Handauslösetaster zum Obentürschließer, aus Kunststoff, einschl. Anschlussleitungen, Unterputzmontage.
Menge: 9,000 St
DIN276-1_08: 344

**3.6.170 Zylindereinsatz Stahl niro**
STLB-Bau 2025-10 029
Zylindereinsatz, beidseitig blind, Zylindergehäuse und Zylinderkern aus nichtrostendem Stahl, Einbau in vorgerichtete Türschlösser.
Menge: 9,000 St
Leistungsbereichkatalog: 029
DIN276-1_08: 344
Kostengruppe DIN 276 2018-12: 344

**3.6.180 Türstopper Stahl niro**
*** Bezugsbeschreibung
STLB-Bau 2025-10 029
Türstopper aus nichtrostendem Stahl, mit Gummipuffer, mit Schlagdämpfung, für Bodenmontage, befestigen mit Dübeln und Schrauben.
Menge: 2,000 St
Leistungsbereichkatalog: 029
DIN276-1_08: 334
Kostengruppe DIN 276 2018-12: 334

**3.6.190 Türstopper Stahl niro**
*** wie Position 3.6.180
Jedoch,
für Wandmontage.
Menge: 7,000 St
Leistungsbereichkatalog: 029
DIN276-1_08: 334
Kostengruppe DIN 276 2018-12: 334

**3.6.200 Folien-Kennzeichnung**
Folien-Kennzeichnung, als Klebefolie,
zur Unfallvermeidung entsprechend DIN 18040,
in zwei Reihen, Kennzeichenhöhe bis 200 mm,
Einzelbreite der Kennzeichen über 800 bis 1000 mm auf Türflügel, Farbton weiß, transluzent, matt,
Ausführung auf Glasflächen von Innentüren,
Abrechnung pro Türflügel.
Menge: 9,000 St
Leistungsbereichkatalog: 029
DIN276-1_08: 334

#### Abschnitt 3.7 Rollladenarbeiten

*Hinweis*
Hinweis zum Titel Rolladenarbeiten
Die gewerkespezifische Baubeschreibung gem. LV-Vorbemerkungen Punkt 5 wird zu den Rolladenarbeiten wie folgt ergänzt:

Die Außenjalousien sind im Erd- und Oberschoss (EG und OG) zu ausgewählten Fenstern der Südfassade vorgesehen (s. Plananlage Ansicht Süd). Zusätzlich zu den Außenjalousien sind zu den Räumlichkeiten mit Bürotätigkeiten raumseitige Blendschutzanlagen vor den Fenstern vorgesehen (s. Plananlage Grundriss OG).

Die Im Langtext angegebenen Abmessungen sind anhand der Archtitektenplanung vor Ort zu prüfen. In Anlehnung an DIN 18355 sind Maßabweichungen kleiner/größer 50 mm in Länge und Breite als Nebenleistungen zu berücksichtigen.

Es ist zu jeder Jalousie/Rollo ein separates Aufmaß, eine Einzelanfertigung und eine zugeordnete Montage vor Ort vorzusehen.
Die Leistungen zur Werk- und Montageplanung werden nicht gesondert vergütet.

Die Steuerzentrale etc. erfolgt bauseits durch ELT.

**3.7.10 Außenjalousie/Raffstore Einzelanlage B 800mm H 1700mm Behang Alu bandbesch B 80mm Antrieb Elektromotor**
*** Bezugsbeschreibung
STLB-Bau 2025-10 030
Außenjalousie/Raffstore DIN EN 13659 und DIN 18073, als Einzelanlage, in der Fassade, einschl. Einbau in Blende, Blende wird gesondert vergütet, für das Jalousiepaket verfügbare Breite 110 mm, verfügbare Höhe 160 mm, Einzelbehangbreite 800 mm, Höhe 1700 mm, Behang aus Aluminiumlamellen, bandbeschichtet, gewölbt, mit Führungsnippel wechselseitig an jeder Lamelle, für Schienenführung, einschl. Lochstanzungen für Aufzugsband, Lamellenbreite 80 mm, Farbton nach RAL,
RAL-Farbton '1004 goldgelb,'

Oberschiene als U-Profil, aus stranggepresstem Aluminium, beschichtet, Farbton nach RAL,
RAL-Farbton '1004 goldgelb,'

Unterschiene als Hohlprofil, aus stranggepresstem Aluminium, beschichtet, Farbton nach RAL,
RAL-Farbton '1004 goldgelb,'

Lamellenführung durch Führungsschiene mit Gleiteinlage, Führungsschiene als Systemschiene, mit Abstandhalter, Standardmaße des Herstellers, aus stranggepresstem Aluminium, beschichtet, Farbton nach RAL,
RAL-Farbton '1004 goldgelb,'

Abstand Führungsmitte bis Befestigungsuntergrund über 50 bis 75 mm, Antrieb durch Elektromotor, mit Inkrementalgeber zur Positionsrückmeldung, einschl. Lieferung von Kupplungsanschluss und Zuleitung zur Motorsteuereinheit, Länge Zuleitung 10 m, einschl. Anschluss mit Stecker-/Kupplungssystem, Bemessungsbetriebsspannung 230 V AC, Befestigungsuntergrund der Oberschiene Aluminium, Befestigungsuntergrund der Führungsschiene Aluminium.
Menge: 6,000 St
Leistungsbereichkatalog: 030
DIN276-1_08: 338
Kostengruppe DIN 276 2018-12: 338

**3.7.20 Außenjalousie/Raffstore Einzelanlage B 800mm H 1500mm Behang Alu bandbesch B 80mm Antrieb Elektromotor**
*** wie Position 3.7.10
Jedoch,
Höhe 1500 mm.
Menge: 1,000 St
Leistungsbereichkatalog: 030
DIN276-1_08: 338
Kostengruppe DIN 276 2018-12: 338

**3.7.30 Außenjalousie/Raffstore Einzelanlage B 800mm H 1400mm Behang Alu bandbesch B 80mm Antrieb Elektromotor**
*** wie Position 3.7.10
Jedoch,
Höhe 1400 mm.
Menge: 2,000 St
Leistungsbereichkatalog: 030
DIN276-1_08: 338
Kostengruppe DIN 276 2018-12: 338

**3.7.40 Außenjalousie/Raffstore Einzelanlage B 1300mm H 1500mm Behang Alu bandbesch B 80mm Antrieb Elektromotor**
*** wie Position 3.7.10
Jedoch,
Einzelbehangbreite 1300 mm, Höhe 1500 mm.
Menge: 5,000 St
Leistungsbereichkatalog: 030
DIN276-1_08: 338
Kostengruppe DIN 276 2018-12: 338

**3.7.50 Außenjalousie/Raffstore Einzelanlage B 1800mm H 1500mm Behang Alu bandbesch B 80mm Antrieb Elektromotor**
*** wie Position 3.7.10
Jedoch,
Einzelbehangbreite 1800 mm, Höhe 1500 mm.
Menge: 2,000 St
Leistungsbereichkatalog: 030
DIN276-1_08: 338
Kostengruppe DIN 276 2018-12: 338

**3.7.60 Außenjalousie/Raffstore Einzelanlage B 2300mm H 1500mm Behang Alu bandbesch B 80mm Antrieb Elektromotor**
*** wie Position 3.7.10
Jedoch,
Einzelbehangbreite 2300 mm, Höhe 1500 mm.
Menge: 7,000 St
Leistungsbereichkatalog: 030
DIN276-1_08: 338
Kostengruppe DIN 276 2018-12: 338

**3.7.70 Außenjalousie/Raffstore Einzelanlage B 2300mm H 1400mm Behang Alu bandbesch B 80mm Antrieb Elektromotor**
*** wie Position 3.7.10
Jedoch,
Einzelbehangbreite 2300 mm, Höhe 1400 mm.
Menge: 7,000 St
Leistungsbereichkatalog: 030
DIN276-1_08: 338
Kostengruppe DIN 276 2018-12: 338

**3.7.80 Zulage zu Außenjalousie/Raffstore Einzelanlage für Bohrung durch Stahlbetonwand**
Zulage zu Außenjalousie/Raffstore von Einzelanlagen,
für Bohrung durch Stahlbetonwand, Dicke Wand 25 cm,
zur Durchführung der Zuleitungen, Ausführung witterungsdicht/innenseitig dampfdicht, Abrechnung in Stück.
Menge: 30,000 St
DIN276-1_08: 338

**3.7.90 Jalousie-U-Blende Alu stranggepresst D 2mm H bis 200mm T bis 130mm H bis 200mm L bis 1m**
*** Bezugsbeschreibung
STLB-Bau 2025-10 030
Blende als U-Profil aus stranggepresstem Aluminium, beschichtet, Farbton nach RAL,
RAL-Farbton '1004 goldgelb,'

Dicke mind. 2 mm, Höhe der Blende vorn bis 200 mm, Tiefe bis 130 mm, Höhe der Blende hinten bis 200 mm, Einzellänge bis 1 m, mit zusätzlicher Sturz- und rückseitiger Blendendämmung, Dicke 50 mm, einschl. der konstruktiv bedingten Aussteifungen und Seitenschluss, einschl. der konstruktiv bedingten Teleskopkonsolen, aus beschichtetem Aluminium, Befestigung an der Wand/Fassade, Befestigungsuntergrund Stahlbeton, Abstand hintere Blendenkante zum Befestigungsuntergrund über 90 bis 120 mm.
Menge: 9,000 St
Leistungsbereichkatalog: 030
DIN276-1_08: 338
Kostengruppe DIN 276 2018-12: 338

**3.7.100 Jalousie-U-Blende Alu stranggepresst D 2mm H bis 200mm T bis 130mm H bis 200mm L 1-1,5m**
*** wie Position 3.7.90
Jedoch,
Einzellänge über 1 bis 1,5 m.
Menge: 5,000 St
Leistungsbereichkatalog: 030
DIN276-1_08: 338
Kostengruppe DIN 276 2018-12: 338

**3.7.110 Jalousie-U-Blende Alu stranggepresst D 2mm H bis 200mm T bis 130mm H bis 200mm L 1,5-2m**
*** wie Position 3.7.90
Jedoch,
Einzellänge über 1,5 bis 2 m.
Menge: 2,000 St
Leistungsbereichkatalog: 030
DIN276-1_08: 338
Kostengruppe DIN 276 2018-12: 338

**3.7.120 Jalousie-U-Blende Alu stranggepresst D 2mm H bis 200mm T bis 130mm H bis 200mm L 2-2,5m**
*** wie Position 3.7.90
Jedoch,
Einzellänge über 2 bis 2,5 m.
Menge: 14,000 St
Leistungsbereichkatalog: 030
DIN276-1_08: 338
Kostengruppe DIN 276 2018-12: 338

*Hinweis*
Hinweis zu folgenden Positionen:
Zu den folgenden Positionen werden die vorgesehenen raumseitigen Blendschutzanlagen aufgeführt.

**3.7.130 Vertikaljalousie Einzelanlage Horizontalanlage H 1700mm B 1600mm Behang Chemiefasergewebe B 100mm Antrieb Schnurzug**
*** Bezugsbeschreibung
STLB-Bau 2025-04 030
Vertikaljalousie DIN EN 13120 als Einzelanlage, Paket einseitig angeordnet, als Horizontalanlage, vor dem Sturz, an Einbauprofil aus Aluminium, einschl. Profil liefern, Höhe 1700 mm, Breite 1600 mm, Behang mit Lamellen aus Chemiefasergewebe, reflexionsbeschichtet, Farbton nach Standardfächer des AN,
als Blendschutz, nach Bildschirmarbeitsverordnung, Baustoffklasse DIN 4102-1 B1 (schwerentflammbar), Lamellenbreite 100 mm, Behang freihängend an Oberschiene, mit unteren Beschwerungsplatten, Oberschiene als C-Profil aus Aluminium, beschichtet, Farbton nach Standardfächer des AN, Befestigungsuntergrund Stahlbeton, Transport der Lamellen durch Schnurzug, Wenden durch Kugelkette, Bedienkraftklasse 1, Einbauprofil als U-Profil, aus stranggepresstem Aluminium, beschichtet, Farbton nach Standardfächer des AN, Befestigungsuntergrund Stahlbeton.
Menge: 5,000 St
Leistungsbereichkatalog: 030
DIN276-1_08: 338
Kostengruppe DIN 276 2018-12: 338

**3.7.140 Vertikaljalousie Einzelanlage Horizontalanlage H 1700mm B 2100mm Behang Chemiefasergewebe B 100mm Antrieb Schnurzug**
*** wie Position 3.7.130
Jedoch,
Breite 2100 mm.
Menge: 2,000 St
Leistungsbereichkatalog: 030
DIN276-1_08: 338
Kostengruppe DIN 276 2018-12: 338

**3.7.150 Vertikaljalousie Einzelanlage Horizontalanlage H 1700mm B 2600mm Behang Chemiefasergewebe B 100mm Antrieb Schnurzug**
*** wie Position 3.7.130
Jedoch,
Breite 2600 mm.
Menge: 5,000 St
Leistungsbereichkatalog: 030
DIN276-1_08: 338
Kostengruppe DIN 276 2018-12: 338

#### Abschnitt 3.8 Innenfensterbänke

*Hinweis: Hinweis zum Titel Innenfensterbänke*
Die Zuätzlich technischen Vertragsbedingungen (ZTV) gem. Punkt 5 (s. LV-Vorbemerkungen) werden zum Titel Innenfensterbänke etc. wie folgt ergänzt:

Die Betonbrüstungen der Technik- und Lagerräume, sowie der Flure sind mit Innenfensterbänken aus Metall abzudecken
Eine geschossweise Unterscheidung im LV erfolgt nicht. Die Im Langtext angegebenen Abmessungen sind anhand der Archtitektenplanung vor Ort zu prüf en. Es ist zu jeder Einbausituation ein separates Aufmaß, eine Einzelanfertigung und eine zugeordnete Montage vor Ort vorzusehen.

**3.8.10 Innenfensterbank Strangpressprofil D 1,5mm B 210mm L 1010 mm**
*** Bezugsbeschreibung
STLB-Bau 2025-10 022
Innenfensterbank aus Aluminium-Strangpressprofilen DIN EN 755-2, beschichtet, Dicke 1,5 mm,
Dicke in mym 'Sollschichtdicke DIN EN ISO 12944-5 60 mym'
Farbton RAL 'RAL 7031 blaugrau,'

Breite 210 mm,
Länge '1010' mm,
mit vorderer Abkantung und hinterer Aufkantung, Aufkantung mit Dichtungsanschlussprofil, Höhe der vorderen Abkantung 40 mm, Höhe der hinteren Aufkantung 30 mm, mit seitlichen Abschlüssen, befestigen mit Klebemasse, Untergrund Normalbeton.
Menge: 13,000 St
Leistungsbereichkatalog: 022
DIN276-1_08: 334
Kostengruppe DIN 276 2018-12: 334

**3.8.20 Innenfensterbank Strangpressprofil D 1,5mm B 210mm L 1375 mm**
*** wie Position 3.8.10
STLB-Bau 2025-10 022
Länge '1375' mm,
Menge: 2,000 St
Leistungsbereichkatalog: 022
DIN276-1_08: 334
Kostengruppe DIN 276 2018-12: 334

**3.8.30 Innenfensterbank Strangpressprofil D 1,5mm B 210mm L 1510 mm**
*** wie Position 3.8.10
STLB-Bau 2025-10 022
Länge '1510' mm,
Menge: 1,000 St
Leistungsbereichkatalog: 022
DIN276-1_08: 334
Kostengruppe DIN 276 2018-12: 334

**3.8.40 Innenfensterbank Strangpressprofil D 1,5mm B 210mm L 2510 mm**
*** wie Position 3.8.10
STLB-Bau 2025-10 022
Länge '2510' mm,
Menge: 8,000 St
Leistungsbereichkatalog: 022
DIN276-1_08: 334
Kostengruppe DIN 276 2018-12: 334

### Bereich 4 Stundenlohnarbeiten/Dokumentation

*Hinweis*
Hinweis zum Titel Stundenlohnarbeiten
1. Die Verrechnungssätze für die im LV angeführten Lohn- und Berufsgruppen sind unaufgegliedert anzubieten. In ihnen sind enthalten:
- Lohn- und Gehaltskosten
- Lohn- und Gehaltsnebenkosten
- Sozialkosten einschl. Sozialkassenbeiträge
- Gemeinkostenanteile
- Gewinn
Tarifliche Zuschläge für Nacht-, Sonntags- und Feiertagsarbeiten sind in die Verrechnungssätze nicht einzubeziehen.

2. Stundenlohnarbeiten dürfen nur auf besondere Anweisung des Auftraggebers bzw. der Bauüberwachung ausgeführt werden.
Nachweise hierfür sind zeitgerecht zur Anerkennung und Abzeichnung durch den AG vorzulegen.
Vor Beginn der Stundenlohnarbeiten ist eine Stundenlohn- vereinbarung mit dem AG abzuschließen, woraus die Art der Leistung, die Anzahl der voraussichtlich benötigten Stunden und die Angaben zum eingesetztenh Personal hervorgehen. Der AN reicht diese beim AG ein.

3. Mit der Unterzeichnung dieses Angebotes erklärt der AN, dass die Verrechnungssätze der Stundenlohnarbeiten unter Beachtung der preisrechtlichen Vorschriften ermittelt sind und unabhängig von der Anzahl der abgerechneten Stunden Gültigkeit haben.

#### Abschnitt 4.1 Stundenlohnarbeiten/Dokumentation

**4.1.10 Baufacharbeiter-in sämtliche Kosten/Zuschläge**
STLB-Bau 2025-04 091
Stundenlohnarbeiten durch Baufacharbeiter/-in
der Verrechnungssatz für die jeweilige Arbeitskraft umfasst sämtliche Aufwendungen wie Lohn- und Gehaltskosten, Lohn- und Gehaltsnebenkosten, Zuschläge, lohngebundene und lohnabhängige Kosten, sonstige Sozialkosten, Gemeinkosten, Wagnis und Gewinn.
Menge: 10,000 h
Leistungsbereichkatalog: 091
DIN276-1_08: 334
Kostengruppe DIN 276 2018-12: 399

**4.1.20 Bauhelfer-in sämtliche Kosten/Zuschläge**
STLB-Bau 2025-04 091
Stundenlohnarbeiten durch Bauhelfer/-in
der Verrechnungssatz für die jeweilige Arbeitskraft umfasst sämtliche Aufwendungen wie Lohn- und Gehaltskosten, Lohn- und Gehaltsnebenkosten, Zuschläge, lohngebundene und lohnabhängige Kosten, sonstige Sozialkosten, Gemeinkosten, Wagnis und Gewinn.
Menge: 10,000 h
Leistungsbereichkatalog: 091
DIN276-1_08: 335
Kostengruppe DIN 276 2018-12: 399

**4.1.30 Dokumentation**
*** Pauschalposition
Kosten für die Zusammenstellung und die Aufstellung einer prüffähigen Dokumentation für sämtliche Leistungen (Werkhalle und Anbau), durch den Auftragnehmer (AN), gem. LV-Vorbemerkung Punkt 3.

Aufgrund der besonderen Vorgaben zur Dokumentation durch den öffentlichen Auftraggeber (AG) ist ein Mehraufwand (Form, Inhalt, Umfang) gegenüber einer üblichen Dokumentation gegeben.

Mit dieser Position müssen der Mehraufwand und alle Angaben zur Dokumentation kalkulatorisch berücksichtigt werden, die unter den LV-Vorbemerkungen Punkt 3 aufgeführt werden.
Menge: 1,000 psch
DIN276-1_08: 334
